# APW Karlshofer Str. 32
Angebotsaufforderung (GAEB 90, DA83)
Währung: EUR
Auftraggeber: DEBER

## Zusätzlicher Text
1. Allgemeine Vorbemerkungen

Ziel der Maßnahme ist die sichere und dichte Weiterführung des Betriebs
des Hauptpumpwerks HPW Kahren an der Karlshofer Straße 32. Der
vorhandene Schacht weist bauliche Schäden und Dichtheitsdefizite auf.
Fugen und Schachtboden sind beeinträchtigt.

Vorgesehen ist eine Schachtsanierung mit Reprofilierung und
vollflächiger Beschichtung der Betonoberflächen sowie einer zementfreien
Versiegelungs-Schicht aus GFK als Handlaminat. Die Abdeckplatte ist
stark korrodiert und wird ausgetauscht. Der Untergrund wird mit
Hochdruck gereinigt und bis auf tragfähigen Untergrund freigelegt.
Wasserzutritte, Fugen und Fehlstellen werden vorab gegen drückendes
Wasser abgedichtet. Anschließend erfolgt die Nassspritzbeschichtung mit
kunststoffmodifiziertem Mörtel in der vorgesehenen Schichtdicke. Darauf
wird die GFK-Versiegelungs-Schicht als Handlaminat hergestellt und an
Zuläufen und Durchdringungen mit Manschetten ausgebildet. Nach Erhärtung
werden Porenprüfung und Haftzugprüfungen durchgeführt.

Für die Dauer der Arbeiten wird eine provisorische Abwasserentsorgung
betrieben. Diese wird zweiphasig ausgeführt. Phase 1 dient der
Aufrechterhaltung der Abwasserentsorgung während der Arbeiten am
Pumpwerksschacht. Phase 2 wird hergestellt, sobald Arbeiten im
Nebenschacht S573021295 erforderlich werden. In dieser Phase wird der
Zulauf-Schieber DN 200 im Schacht S573021295 eingebaut. Nach Abschluss
der Sanierung erfolgen Montage der neuen Ausrüstung und der mechanische
Abschluss. Abschließend werden Dichtheitsprüfungen und TV-Inspektion
durchgeführt, das Provisorium zurückgebaut, die Oberflächen
wiederhergestellt und der Regelbetrieb aufgenommen.

Bauablauf und Meilensteine

Ausführungsdauer: voraussichtlich 4 bis 6 Wochen.

Genehmigungen, Bauanlauf, RSA
Verkehrssicherung nach RSA herstellen. Bauanlaufberatung durchführen.
Rettungswege, ÖPNV Führung und Entsorgungslogistik festlegen.

Zugang, Arbeitssicherheit, Provisorium und Demontage Bestandsausrüstung
Zugang herstellen und Arbeitssicherheit sichern. Provisorische
Abwasserentsorgung aufbauen, in Betrieb nehmen und stabilisieren.
Demontage und der Ausbau der vorhandenen Einbauten.

Untergrundvorbereitung, Abdichtungen und Nassspritzbeschichtung
Hochdruckreinigung. Abdichtung von Wasserzutritten und Fugen gegen
drückendes Wasser. Beschichtung im Nassspritzverfahren ausführen.

Einbau der neuen Abdeckplatte
Einbau der neuen Abdeckplatte DN 1500 mit Einstiegsöffnung DN 800 gemäß
Planung und Maßaufnahme vor Ort.

GFK-Handlaminat, Erhärtung, Porenprüfung und Haftzugprüfung
Aufbringen der zementfreien Versiegelungs-Schicht aus GFK als
Handlaminat auf die vorbereitete mineralische Beschichtung. Erhärtung
abwarten. Porenprüfung durchführen. Haftzugprüfungen durchführen und
dokumentieren.

Oberflächenwiederherstellung
Verfüllen und Verdichten der Baugrube. Unter der Asphaltbefestigung ist
die Tragschicht wiederherzustellen, durch Einbau von Trag- und
Frostschutzschicht aus Naturschottergemisch 0/32 mm, lagenweise einbauen
und verdichten. Danach wird der Straßenoberbau entsprechend den
kommunalen und örtlichen Vorgaben wiederhergestellt, einschließlich
Anschlüssen und Fugen.

Montage neue Ausrüstung und mechanischer Abschluss
Pumpen, Armaturen und Steigleitungen montieren. Mechanischen Abschluss
herstellen. Werk und Materialnachweise den Bauteilen zuordnen.

Prüfungen, Dokumentation, begrenzter Probebetrieb
Dichtheitsprüfungen nach DIN EN 1610 durchführen. TV-Inspektion
durchführen und auswerten. Probebetrieb auf mechanisch hydraulische
Funktionen beschränken. Unterlagen für die Abnahme bereitstellen.

Umstellung Provisorium und Einbau Zulauf Schieber
Provisorium von Phase 1 auf Phase 2 umstellen und stabil betreiben.
Zulauf Schieber DN 200 im Nebenschacht S573021295 einbauen.
Funktionsprüfung durchführen und Dichtheit der Durchdringung
dokumentieren.

Rückbau Provisorium, Wiederherstellung, Schlussabnahme
Provisorische Entsorgung außer Betrieb nehmen und zurückbauen.
Oberflächen wiederherstellen. Verdichtungs- und Entsorgungsnachweise
übergeben. Technische Schlussabnahme durchführen und Übergang in den
Regelbetrieb herstellen.

Ausführung der Leistungen
Besondere Ausführungsbedingungen
Für die Ausführung der ausgeschriebenen Leistungen hat der Auftragnehmer
folgende Ausführungsbedingungen zu berücksichtigen und - soweit nicht
gesondert ausgeschrieben - in die Einheitspreise einzukalkulieren:
Eingriffe in Betrieb befindlicher Anlagen müssen mit der örtlichen
Bauüberwachung abgestimmt werden.

Bei Arbeiten im Bereich von Ver- und Entsorgungsanlagen in öffentlichen
und privaten Grundstücken sind die Hinweise der LWG zu beachten, und
zwar:
  Merkblatt: Hinweise der LWG für Arbeiten im Bereich von Ver- und
Entsorgungsanlagen in öffentlichen und privaten Grundstücken (Stand
11.02.2015), siehe Anlage 08

Die Anlieferungs- und Montagezeiten sind innerhalb der Betriebszeiten
des AG, täglich von 6:00 bis 16.00 Uhr, einzurichten. Lieferungen am
Wochenende und Feiertagen sind nicht erlaubt.
Alle Arbeiten sind innerhalb dieser Zeit auszuführen. Arbeiten an
Samstagen sind vorab mit dem Auftraggeber abzustimmen. Arbeiten an Sonn-
und Feiertagen sind nicht erlaubt.
Der Zugang zum Pumpwerk mit Privatfahrzeugen ist nicht gestattet,
gewerbliche Fahrzeuge sind zulässig. Das Parken der Betriebsfahrzeuge
darf nur auf den zugewiesenen Parkplätzen erfolgen. Privatfahrzeuge
müssen auf den Parkplätzen außerhalb des Betriebsgeländes (öffentliche
Straße etc.) geparkt werden. Alle Leistungen dürfen nur in enger
Abstimmung mit der Betriebsleitung des AG erfolgen. Betriebsbedingte
Unterbrechungen der Arbeiten können auftreten. Es können beträchtliche
Geruchsbelästigungen, hohe Luftfeuchtigkeit und Aerosole auftreten. Die
Baustelle ist regelmäßig zu reinigen und aufzuräumen. Die Entsorgung der
Abfälle ist durch den AN durchzuführen. Die notwendigen
Entsorgungsnachweise sind als Kopie an die Bauleitung zu übergeben
(siehe Abschnitt Baustelleneinrichtung - Bauabfälle). Vor Baubeginn ist
eine Gefährdungsbeurteilung nach § 5  ArbSchG einzureichen.
Beschädigungen aller Leitungen, Kabel und Regelkreise des Pumpwerks
müssen durch wirksame Maßnahmen verhindert werden. Im Falle von
Beschädigungen können erhebliche Schäden mit hohen Folgekosten
entstehen, die je nach Verantwortlichkeit auch den AN treffen können.

Terminübersicht, Bauzeitenplan
Die ausgeschriebenen Lieferungen und Leistungen sind gemäß den Terminen
auszuführen. Unmittelbar nach Auftragserteilung ist mit der Erstellung
der Einbau- und Montagezeichnungen und der Technischen Unterlagen zu
beginnen. Vorlage der Unterlagen bis spätestens 3 Wochen nach
technischer Klärung/Bauanlaufbesprechung. Spätestens 15 Werktage nach
Auftragsvergabe hat der Auftragnehmer einen verbindlichen Terminplan
vorzulegen, mit der örtlichen Bauüberwachung abzustimmen, auf Anweisung
ggf. zu verfeinern und fortzuschreiben

Nachunternehmer
Es ist dem AN nur mit ausdrücklicher Genehmigung des AG gestattet,
seinen Auftrag teilweise durch andere Firmen ausführen zu lassen. Soweit
eine Zusammenarbeit mit anderen Firmen beabsichtigt ist, ist dies im
Angebot anzugeben.

Schachtmeister/Polier
Die Betreuung der Baumaßnahme über die Bauzeit erfolgt durch den
Schachtmeister/Polier (mit Vertretung) des AN.
Die Person ist im Auftragsfall vom AN zu benennen.
Bei Abwesenheit dieser Person wird die Baustelle vom AG / der ö.Bü.
stillgelegt.

Konformitätserklärung
Der Auftragnehmer verpflichtet sich, h, den Auftrag so auszuführen, dass
die Gesundheitsanforderungen erfüllt sind.
Dazu zählen u. a.:
  Geräte- und Produktsicherheitsgesetz in seiner geltenden Fassung
  EG-Richtlinie 2006/42/EG (MaschRL) in der gültigen Fassung
  9. Verordnung zum Geräte- und Produktionssicherheitsgesetz
  sonstige anzuwendende Gemeinschaftsrichtlinien
  alle für die bestellten Maschinen geltenden harmonisierten
europäischen Normen
  Betriebssicherheitsgesetz und Druckgeräterichtlinie
  Baustellenverordnung
Diese Verpflichtung schließt ein, dass
  an den Maschinen, Geräten und Rohrleitungen die CE-Kennzeichnung
angebracht ist,
  für die Maschinen, Geräte und Rohrleitungen einzeln und die Anlage in
ihrer Gesamtheit eine Konformitätserklärung in deutscher Sprache nach
Maschinenrichtlinie ausgestellt und beigefügt ist,
  für Maschinen, Geräte und Rohrleitungen nach Anhang IV
Maschinenrichtlinie eine Bescheinigung einer zugelassenen Prüf - und
Zertifizierungsstelle vorliegt,
  eine Betriebsanleitung für die Gesamtanlage inkl.
Schnittstellenabgrenzung und eindeutige Beschreibung der Auswirkungen
(z. B. Nichterreichen der Endlage der Armatur) gemäß Anhang I
Maschinenrichtlinie und DIN EN 292 Teil 2 in deutscher Sprache beigefügt
ist (einschließlich der Lärmemissionskennwerte)
  eine Gefährdungsbeurteilung entsprechend der
Betriebssicherheitsverordnung für den Bau und den Betrieb der Anlage

Leistungsumfang
Allgemeines
Alle ausgeschriebenen Leistungen verstehen sich, soweit nicht
ausdrücklich gesondert angegeben, als abgeschlossene, komplette Leistung
mit Lieferung, Fracht, Verpackung, Transportversicherung,
Montageversicherung und Montage aller zur Fertigstellung der Leistung
erforderlichen Teile, Befestigungen, Verbindungen und Hilfsmittel sowie
aller erforderlichen Sicherungsmaßnahmen, Transport- und Montagegeräte
wie z.B. Schutzgerüste, Leitern, Aufzuge, Krane etc.

Baustelleneinrichtung
Die Baustelleneinrichtung wird gesondert ausgeschrieben und vergütet.
Die Baustelle einschl. Gerüste etc. ist nach Beendigung jedes
Bauabschnitts vollständig zu räumen und zu säubern. Der Ist-Zustand der
Baustelle und Verkehrswege ist wiederherzustellen. Details siehe
Baustelleneinrichtung.

Montage
Wird bauseits eine Montageunterbrechung angeordnet oder ist die
Montageunterbrechung durch ein vom AN nicht zu vertretendes Ereignis
bedingt, so wird die erneute Anreise des Montagepersonals zu den dafür
vereinbarten Einheitspreisen vergütet. Ist die Montageunterbrechung vom
Auftragnehmer zu vertreten oder ergibt sich eine Montageunterbrechung
aus dem vereinbarten Terminplan, erfolgt keine Vergütung. Besondere
Montagevoraussetzungen, die für den Bauherrn kostenrelevant sind bzw.
die in Betriebsbelange der Anlagen eingreifen, sind in die
Einheitspreise einzukalkulieren sowie bereits mit dem Angebot anzuzeigen
und ausführlich zu erläutern.

Zusatzeinrichtungen
Zusatzeinrichtungen, die nach Ansicht des Bieters zum geregelten und
störungsfreien Betrieb der Anlagen benötigt werden und die in der
Leistungsbeschreibung nicht aufgeführt sind, müssen als Neben- oder
Zusatzangebot dem Angebot beigefügt werden. Enthält das Angebot keine
diesbezüglichen Angaben, gilt das Angebot als vollständig in dem Sinne,
dass alle erforderlichen Lieferungen und Leistungen für einen
störungsfreien, geregelten und vollautomatischen Betrieb, auch wenn
diese nicht ausdrücklich beschrieben sind, in den Angebotspreisen
enthalten und abgegolten sind. Spätere Forderungen sind damit
ausgeschlossen.

Planungsleistungen
Folgende Planungsleistungen sind vom Auftragnehmer zu erbringen, die
Vergütung erfolgt über entsprechende LV-Positionen:
Für den gesamten Leistungsumfang sind vom Auftragnehmer sorgfältig
gefertigte Einbau- und  Montagezeichnungen anzufertigen und vorzulegen.
Nach Abschluss der Baumaßnahmen ist für den gesamten Leistungsumfang
eine sorgfältig gefertigte Dokumentation in deutscher Sprache
anzufertigen. Die Vorlage ist Voraussetzung für den Beginn des
Probebetriebs. Hier wird auf die folgenden Anlagen zu den Anforderungen
der LWG verwiesen, die als verbindlich zu betrachten sind:
  Anforderungen der LWG an die technische Dokumentation von
Baumaßnahmen, siehe Anlage 06
  Anforderungen an Vermessungsleistungen, siehe Anlage 07

Baubesprechungen
Zur Klärung aller Fragen währen der Bauphase, die die Durchführung der
Baumaßnahmen betreffen, finden regelmäßige (i.d.R. wöchentliche)
Baubesprechungen zwischen dem AG, der Bauüberwachung/Bauleitung des AG
und dem AN-Bauleiter statt. Die Protokollierung erfolgt durch die
Bauüberwachung des AG. Der Bauleiter/Projektleiter des AN hat an allen
Besprechungen teilzunehmen und ist zur Auskunftserteilung verpflichtet.
Die Baubesprechungen finden vor Ort oder in den Räumlichkeiten des AG
statt. Der AN hat eventuelle Nachunternehmer zu koordinieren und ist für
alle Abstimmungen / Ausführungen verantwortlich.
Für die Durchführung der Arbeiten gilt außerdem folgendes und ist bei
der Preisbildung zu berücksichtigen:
Vertragsbestandteil sind u. a. die einschlägigen öffentlich-rechtlichen
Gesetze, Verordnungen und sonstige Vorschriften des Bundes und des
Landes Brandenburg wie z .B. das Kreislaufwirtschafts-/Abfallgesetz, die
Nachweisverordnung, das Abfallverzeichnis, die Vorschriften der
Bauämter, das StVG, die StVO, das Bundesimmissionsschutzgesetz, die
Vorschriften zum Lärmschutz, die Baumschutzverordnung, etc. und die
einschlägigen Bestimmungen zum Arbeitsschutz wie z .B. das
Arbeitsschutzgesetz, die Arbeitsstättenverordnung und die
Arbeitsstättenrichtlinien, die Unfallverhütungsvorschrift und die
Bestimmung der Berufsgenossenschaften, die Richtlinien und Vorschriften
der Deutschen Sachversicherer. Der Auftragnehmer hat ohne besondere
Vergütung für die Dauer der Bauausführung alle Schutzmaßnahmen zu
treffen, die im Bereich der Baustelle und ihrer Umgebung zur Sicherung
von baulichen Anlagen und Einrichtungen aller Art, Bäumen und
gärtnerischen Anlagen, sowie zur Sicherung von Personen erforderlich
sind.
Die Schutzvorrichtungen sind so lange bestehen zu lassen, bis jede
Gefährdung von Personen oder Sachen ausgeschlossen ist. Für jede
Baumaßnahme sind Bautagesberichte zu führen und dem Auftraggeber täglich
zu übergeben; die dazu erforderlichen Formblätter werden vom
Auftraggeber zur Verfügung gestellt. Sie müssen alle Angaben enthalten,
die für die Ausführung und Abrechnung des Auftrages von Bedeutung sein
können.
Dies können je nach Art der Leistung insbesondere sein:
  Wetter, Temperaturen
  Zahl und Art der auf der Baustelle beschäftigten Arbeitskräfte
  Zahl und Art der eingesetzten Großgeräte sowie deren Zu- und Abgang
  Anlieferung von Hauptbaustoffen
  Art, Umfang und Ort der geleisteten Arbeiten mit den wesentlichen
Angaben über den Baufortschritt (Beginn und Ende von Leistungen größeren
Umfanges, Betonierungszeiten und dergleichen)
  Behinderung und Unterbrechung der Ausführung
  Arbeitseinstellung mit Angabe der Gründe
  Unfälle und sonstige wichtige Vorkommnisse
Der Auftragnehmer hat sicherzustellen, dass mit den Arbeitnehmern
jederzeit problemlos eine Verständigung in deutscher Sprache möglich
ist. Dies gilt auch für den Fall, dass der Auftragnehmer Nachunternehmer
einsetzt.
Der Auftragnehmer darf Leistungen nur an die Nachunternehmer übertragen,
die er dem Auftraggeber bei der Angebotsabgabe angegeben at. Die
Weiterübertragung von Leistungen an andere Nachunternehmer setzt in
jedem Falle die Zustimmung des Auftraggebers voraus. Die Zustimmung wird
nur bei solchen Nachunternehmern erteilt, die fachkundig, leistungsfähig
und zuverlässig sind, dazu gehört auch, dass sie ihren gesetzlichen
Verpflichtungen zur Zahlung von Steuern und Sozialabgaben nachgekommen
sind und die gewerberechtlichen Voraussetzungen erfüllen. Der
Auftragnehmer muss sicherstellen, dass Nachunternehmer die ihm
übertragenen Leistungen nicht weiter vergeben, es sei denn, der
Auftraggeber hat zuvor schriftlich zugestimmt. Bewachung und Verwahrung
der Bauunterkünfte, Arbeitsgeräte, Arbeitsbekleidung usw. des
Auftragnehmers oder seiner Erfüllungsgehilfen - auch während der
Arbeitsruhe - ist Sache des Auftragnehmers, der Auftraggeber ist dafür
nicht verantwortlich, auch wenn sich diese Gegenstände auf seinen
Grundstücken befinden.
Im Übrigen gilt die Regelung des § 644 BGB.
Der Auftragnehmer hat die förmliche Abnahme gegenüber dem Auftraggeber
schriftlich zu verlangen, an dem vereinbarten Termin dieser Abnahme
mitzuwirken und die erforderlichen Arbeitskräfte und Messgeräte zu
stellen. § 12 Nr. 4 Abs. 2 VOB/B bleibt unberührt.
Zur Abnahme sind alle im Leistungsverzeichnis verlangten Nachweise
vorzulegen sowie die Dokumentation gemäß den Anforderungen der LWG,
siehe Abschnitt Allgemeine Vorbemerkungen - Leistungsumfang -
Planungsleistungen.
Die Firmenschilder des AG können erst nach der Zustimmung des AG
eingebaut werden (auch jegliche Art der Werbung).
Für die Bewachung und Verwahrung der Arbeitsgeräte, Arbeitsbekleidung,
eingebauter und nicht eingebauter Materialien usw. des Auftragnehmers
oder seiner Erfüllungsgehilfen auch während der Arbeitsruhe haftet nur
der AN.
Vor dem Baubeginn ist bei Bedarf der Polizeiabschnitt über die
Bauarbeiten zu informieren.

Hinweis zur Kampfmittelbelastung
Als Voraussetzung zur Durchführung der Baumaßnahme wurde bereits seitens
AG ein Antrag zur Überprüfung des von der Baumaßnahme betroffenen
Grundstücks auf Kampfmittelbelastung gestellt.
Werden trotz Freigabe im Erdreich Fremdkörper (Munition, Blindgänger)
gesichtet, sind die nächste Polizeidienststelle und Bauleitung des
Auftraggebers unverzüglich zu benachrichtigen und die Arbeiten an der
Fundstelle sind einzustellen. Die Arbeit kann erst nach der Beseitigung
der Gefahr mit Freigabe der Bauleitung des AG nach Zustimmung der
zuständigen Polizeidienststelle wieder aufgenommen werden.
Der Auftragnehmer ist verpflichtet, seine auf der Baustelle eingesetzten
Arbeitskräfte über diese Sicherheitsvorschriften zu belehren.

Nebenangebot
Für diese Maßnahme ist kein Nebenangebot zugelassen.

Besondere Grundlagen für Aufmaße und Abrechnung
Abrechnung, Aufmaße und Rechnungsstellung haben entsprechend der
Strukturierung des Leistungsverzeichnisses unter genauer Einhaltung der
Gliederungsebenen und Ordnungszahlen zu erfolgen.

Abrechnung nach Einheitspreisen
Für die Abrechnung von Positionen mit Vordersatz nach Einheitspreisen
gilt folgendes:
Bauleistungen sind nach den vom Auftraggeber genehmigten
Ausführungszeichnungen abzurechnen, sofern nicht ein Aufmaß für die
Abrechnung erforderlich wird.
Für die Abrechnung gelten:
  die Angaben in den Positionen des Leistungsverzeichnisses.
  die "Allgemeinen technischen Vertragsbedingungen für Bauleistungen",
  VOB Teil C, gültige Ausgabe die Angaben in den "Zusätzlichen
Technischen Vorschriften".
  Massenermittlungen sind auch für Zwischenrechnungen einzureichen.

Abrechnung nach Pauschalpreisen
Für die Abrechnung nach Pauschalpreisen gelten die Angaben in den
Positionen des Leistungsverzeichnisses.
Die Massen wurden vom Auftraggeber entsprechend den aufgeführten
Zeichnungen ermittelt, sind jedoch grundsätzlich vom Auftragnehmer vor
der Angebotsabgabe zu überprüfen.

## Zusätzlicher Text
2. Schnittstellen

Die in diesem Leistungsverzeichnis beschriebenen Leistungen weisen
Schnittstellen zu Leistungen anderer Gewerke auf. Bei der Ausführung
sind im Einzelnen Schnittstellen zu den Losen EMSR-Technik zu
berücksichtigen.

EMSR-Technik

Die folgenden Schnittstellen sind während Planung, Bau und
Inbetriebnahme zu beachten. Inhalt ist die Koordinierung und
Dokumentation der Schnittstellen. EMSR-Planung und Erstellung von
EMSR-Unterlagen gehören nicht zum Leistungsumfang.

Energieversorgung und Schalten
Anschlusspunkte für Pumpen und Armaturen, Freigaben und
Schaltberechtigungen, Übergabe an AG-seitige Schaltanlage.

Steuerung und Signale
Betriebs- und Störmeldungen der Aggregate, Start- und Freigabesignale,
Grenzwert- und Füllstandsmeldungen. Definition der Richtung und
Verantwortung je Signal.

Feldgeräte und Messstellen
Niveausensoren und Schaltgeräte im Schacht, Messstellen an Zulauf und
Druckseite. Festlegung von Montageort, Anschlussart und Übergabepunkt an
das AG-System.

Kabelwege und Übergabepunkte
Leerrohre und Kabeltrassen im Bauwerk, Klemmen- und Übergabepunkte zum
AG-Schrank, Potentialausgleich und EMV-gerechte Schirmauflage.

Kennzeichnung und Dokumentation
Einheitliche Bezeichnung von Geräten und Signalen, Schnittstellenliste
erstellen und fortschreiben, Koordinationsprotokoll führen,
Schnittstellenübersicht als PDF übergeben.

Prüfen und Probebetrieb
Dichtheitsprüfung und TV-Inspektion werden dokumentiert. Der
Probebetrieb umfasst mechanisch-hydraulische Funktionen. EMSR-Funktions-
und Integrationstests erfolgen im Los EMSR-Technik.

## Zusätzlicher Text
3. Anlagenverzeichnis

Anlage 01 Lageplan, Stand 20.02.2026
Anlage 02 Grundriss und Schnitt, Stand 20.02.2026
Anlage 03 Bestandsvermessung, Stand 27.11.2024
Anlage 04 Baugrundgutachten Hauptuntersuchung, Stand 11.03.2025
Anlage 05 Equipment Liste, Stand 20.02.2026
Anlage 06 Anforderungen der LWG an die technische Dokumentation von
Baumaßnahmen, Stand 27.06.2014
Anlage 07 Anforderungen der LWG an Vermessungsleistungen, Stand: April
2017
Anlage 08 Merkblatt: Hinweise der LWG für Arbeiten im Bereich von Ver-
und Entsorgungsanlagen in öffentlichen und privaten Grundstücken, Stand
11.02.2015
Anlage 09 Technisches Datenblatt KSB Amarex D 080-140 G

## Abgabe-Leistungsverzeichnis, Stand 20.02
Datum: 20.02.26

### 01 Baustelleneinrichtung und übergeordnete Leistungen

*Hinweis*
Baustelleneinrichtung Vorbemerkungen

Alle Kosten für nachstehend beschriebenen Leistungen
sind in die Einheitsposition Baustelleneinrichtung und
Gemeinkosten einzukalkulieren und werden nicht
gesondert vergütet:

Baustelleneinrichtung/BE-Fläche
Die Baustelleneinrichtungsfläche ist durch den
Auftragnehmer (AN) festzulegen. Die
Baustelleneinrichtungsfläche ist mit dem AG
abzustimmen. Die BE-Fläche ist, soweit möglich, auf dem
Grundstück des vorhandenen Pumpwerks einzurichten. Die
Zufahrt zum Pumpwerk und der Betrieb dürfen nicht dabei
beeinträchtigt werden. Die Sicherung des
Baustellenbereichs und der Baustelleneinrichtung ist u.
a. gem. der verkehrsrechtlichen Anordnung, den
BG-Richtlinien und der Straßenverkehrsordnung
auszuführen. Unterkünfte aller Art einschließlich
Wohnwagen dürfen innerhalb des Betriebsgeländes nicht
aufgestellt werden. Container für Material,
Magazingebäude und sonstige Baustelleneinrichtungsteile
sowie die erforderlichen WC-Container für den
Baubetrieb dürfen nur auf den zugewiesenen Flächen der
Baustelleneinrichtung und nur für die Dauer des
abgestimmten Bauzeitenplanes nach Zuweisung durch die
örtliche Bauüberwachung aufgestellt werden.

Bei der Nutzung der Baustelleneinrichtungsflächen sind
folgenden Kosten einzukalkulieren, die nicht gesondert
vergütet werden:

  Kosten für Beweissicherung (Aufnahme des
Ist-Zustandes, Fotodokumentation etc.)
  Kosten für Freimachen der Flächen (z. B.
Wurzelstöcken)
  Kosten für Ab - und Auftrag von Oberboden

Verkehrswege
Das Pumpwerk ist durch befestigte Betriebsstraßen voll
erschlossen. Die Betriebsstraßen sind für
Schwerlastverkehr geeignet und stehen dem Auftragnehmer
zur Verfügung, sofern der laufende Pumpwerksbetrieb
nicht gefährdet oder behindert wird. Durch den
Baubetrieb verursachte Schäden und Verunreinigungen hat
der Auftragnehmer unverzüglich, unaufgefordert und
unentgeltlich fachgerecht zu beseitigen.
Schutzmaßnahmen für die Überfahrung von vorhandenen
Wege einschl. Kosten für Schilder, Genehmigungen,
Absperrungen etc. sind vorzusehen.

Nach der baulichen Fertigstellung der Verkehrsführung
einer Arbeitsstelle von längerer Dauer ist die
ordnungsgemäße Herstellung derselben gemäß den Auflagen
der zuständigen Behörde entsprechend Z TV- S A, 8 .1 in
den Tagesberichten zu dokumentieren.

Verkehrssicherung
Einzukalkulieren sind die anfallenden Kosten für einen
Vor-Ort-Termin vor der Beginn der Baumaßnahme zwischen
den zuständigen Organisationen/Behörden (Ordnungsamt,
Straßenverkehrsamt etc.), der zur Klärung der
Verkehrssituation/Sicherung dient.

Eine Fachperson als Verantwortlicher (mit Vertretung)
ist Gemäß RSA/ ZTV - SA zur Verkehrssicherung (bei
Bedarf) seitens AN vorzustellen Die Erreichbarkeit
einer dieser Personen ist zu gewähren.

Der Nachweis über Fachkenntnisse (gem. MVAS 99 oder
gleichwertig) sind vor Beginn der Arbeiten beim AG bzw.
ö.Bü. einzureichen.

Nach der baulichen Fertigstellung der Verkehrsführung
einer Arbeitsstelle von längerer Dauer ist die
ordnungsgemäße Herstellung derselben gemäß den Auflagen
der zuständigen Behörde entsprechend Z TV- S A, 8 .1 in
den Tagesberichten zu dokumentieren.

Antragsverfahren und Fristen
Eine abschließende Beurteilung der Verkehrssicherung
ist erst nach Stellung eines Antrags auf Erlass einer
verkehrsrechtlichen Anordnung möglich. Der Antrag ist
mindestens 14 Tage vor Baubeginn schriftlich zu stellen
und kann durch den Auftragnehmer oder ein
Fachunternehmen eingereicht werden. Ansprechpartner ist
die Straßenverkehrsbehörde der Stadt Cottbus.

Mindestdurchfahrbreiten und Vollsperrung
Im Baustellenbereich ist grundsätzlich eine
Mindestdurchfahrbreite von 3,00 m sicherzustellen. Ist
dies nicht möglich, ist eine Vollsperrung mit
Bedarfsumleitung anzuordnen. Die konkrete Ausgestaltung
der Umleitung erfolgt im Rahmen des Antragsverfahrens.

Führung des Fuß- und Radverkehrs
Der Fuß- und Radverkehr ist sicher um die Arbeitsstelle
zu führen. Die Mindestdurchgangsbreite beträgt 1,50 m,
bei gemeinsamen Geh- und Radwegen 2,50 m. Falls diese
Breiten nicht eingehalten werden können, ist eine
Vollsperrung mit Umleitung des jeweiligen Verkehrs
erforderlich.

Sicherstellung von BOS-Einsätzen
Einsätze von Feuerwehr, Rettungsdienst und Polizei
müssen während der Arbeiten und auch bei Vollsperrung
jederzeit möglich bleiben. Die Abstimmung mit der
Berufsfeuerwehr Cottbus erfolgt im Zuge der
Antragstellung und Bauanlaufberatung.

Entsorgung und Logistik
Die Müllentsorgung ist durchgehend zu gewährleisten.
Erforderliche Absprachen sind mit dem
Abfallentsorgungsunternehmen ALBA zu führen.

ÖPNV-Belange
Der öffentliche Personennahverkehr muss
aufrechterhalten werden. Hierzu sind Abstimmungen mit
Cottbusverkehr vorzunehmen, um Linienführungen und
Haltestellenbetriebe während der Bauzeit zu sichern.

Bauanlaufberatung und Koordination
Vor Beginn der Arbeiten wird eine Bauanlaufberatung
empfohlen. Teilnehmende sind alle am Bau beteiligten
Unternehmen sowie ALBA und Cottbusverkehr. Das Ergebnis
der Besprechung bildet die Grundlage für den Antrag auf
verkehrsrechtliche Anordnung und die Festlegung der
Verkehrseinschränkungen.

Beauftragung Verkehrssicherungsfirma
Für die Einrichtung und Betreuung der
Verkehrszeichenpläne und Absicherungen können lokale
Fachfirmen beauftragt werden. In Cottbus wurden unter
anderem genannt:

- Firma VLC mit Sitz in Cottbus 0355 5262255
- Firma Schönlein mit Sitz Krieschow bei Cottbus
035604 337
- Firma Seifert Verkehrstechnik und
Fahrbahnmarkierungen GmbH Außenstelle Cottbus Kevin
Schinowsky 01520 1982965

Kommunikation
Für Rückfragen steht die Straßenverkehrsbehörde der
Stadt Cottbus zur Verfügung. Kontaktaufnahme an die
allgemeine Poststelle unter
strassenverkehrsbehoerde@cottbus.de.

Abwasserbeseitigung
Die Benutzung der betriebseigenen sanitären
Einrichtungen des AG durch den AN ist nicht erlaubt.
Das Herstellen, Unterhalten, Betreiben und wieder
Rückbauen der Abwasseranlagen ist Sache des
Auftragnehmers. Alle Kosten hierfür sind in die Kosten
der Baustelleneinrichtung bzw .  in die Einheitspreise
einzurechnen.

Stromversorgung
Der erforderliche Baustrom ist durch den AN zu
organisieren. Das Herstellen, Unterhalten, Betreiben
und wieder Rückbauen aller Anschluss-, Verteil- sowie
geeichter Messeinrichtungen ist - in Abstimmung mit der
örtlichen Bauüberwachung - Sache des AN. Alle Kosten
hierfür sind in die Leistungsposition der
Baustelleneinrichtung bzw. in die Einheitspreise
einzurechnen. Die Verbrauchskosten übernimmt der AG.

Wasserversorgung
Entnahme von Wasser über nächstgelegene Hydranten
mittels Standrohr, welches der AG zur Verfügung stellt.
Schläuche etc. sind durch den AN zu stellen. Das
Herstellen, Unterhalten, Betreiben und wieder Rückbauen
aller Anschluss-, Verteil- sowie geeichter
Messeinrichtungen ist - in Abstimmung mit der örtlichen
Bauüberwachung - Sache des Auftragnehmers.

Alle Kosten hierfür sind in die Leistungsposition der
Baustelleneinrichtung bzw. in die Einheitspreise
einzurechnen. Die Verbrauchskosten übernimmt der AG.

Baustellenbeleuchtung
Die Beleuchtung der Arbeitsplätze, Lagerflächen etc.
obliegt allein dem Auftragnehmer. Alle Aufwendungen
hierfür sind in die Leistungsposition der
Baustelleneinrichtung bzw. in die Einheitspreise
einzukalkulieren.

Baustellensicherung
Der Auftragnehmer hat die Baustelle so zu sichern, dass
Unbefugten ein Betreten nicht möglich ist. Seinen
Baustelleneinrichtungsbereich hat der Auftragnehmer im
erforderlichen Maße selbst zu sichern und zu schützen.
Als Baubereich ist die gesamte Baustellenfläche
inklusive der ausgewiesenen.

Beseitigung der Baustelleneinrichtung
Nach Beendigung der Baumaßnahmen und Beseitigung der
Baustelleneinrichtung ist, abgesehen von den
vertraglich festgelegten Veränderungen, der
ursprüngliche Zustand wiederherzustellen. Die
Zufahrtstraße und die Werkstraße sind durch den
Auftragnehmer durch geeignete Maßnahmen vor
Beschädigungen und Verschmutzungen durch Baufahrzeuge
zu schützen. Entstandene Schäden bzw. Verschmutzungen
sind unverzüglich durch den Auftragnehmer zu
beseitigen. Die Entsorgung von Abfällen einschließlich
des Getrennthaltungsgebotes für Wertstoffe und deren
Rück-führung in den Wertstoffkreislauf hat entsprechend
der jeweils gültigen Abfall- und Gebührenordnung des
Landes Brandenburg zu erfolgen.

Bauabfälle
A. Allgemeines
Wenn in den einzelnen Leistungspositionen bzw. den
Vorbemerkungen zu den Leistungspositionen nichts
anderes angegeben ist, dann gilt für die nicht
gefährlichen und gefährlichen Bauabfälle folgende
Verfahrensweise:

Die gesetzeskonforme Verwertung/Entsorgung der
Bauabfälle obliegt grundsätzlich dem Auftragnehmer
(AN). Die Entsorgungsnachweise sind dem AG unverzüglich
nach der Entsorgung vorzulegen.

In den entsprechenden Leistungspositionen sind die
entsprechenden Verwertungs- bzw. Entsorgungs- kosten
mit zu berücksichtigen.

Die ordnungsgemäße Lagerung von wassergefährdenden
Stoffen gem. AwSV ist zu gewährleisten.

Bauabfälle
I. Allgemeines
Wenn in den einzelnen Leistungspositionen bzw. den
Vorbemerkungen zu den Leistungspositionen nichts
anderes angegeben ist, dann gilt für die nicht
gefährlichen und gefährlichen Bauabfälle folgende
Verfahrensweise:

Die gesetzeskonforme Verwertung/Entsorgung der nicht
gefährlichen und gefährlichen Bauabfälle obliegt
grundsätzlich dem Auftragnehmer (AN).

In den entsprechenden Leistungspositionen sind die
entsprechenden Verwertungs- bzw. Entsorgungskosten mit
zu berücksichtigen.

Die ordnungsgemäße Lagerung von wassergefährdenden
Stoffen  gem.  AwSV ist zu gewährleisten.

II. Nicht gefährliche Bauabfälle
Für nicht gefährliche Bauabfälle sind Übernahmescheine
(Wiegescheine) mit Angabe der Abfallschlüsselnummer
(gemäß AVV), der Abfallerzeugernummer des Auftraggebers
und der Verwertungs- /Beseitigungsanlage zu übergeben.
Diese Unterlagen sind dem AG spätestens mit
Fertigstellung der Arbeiten als Dokumentation durch den
AN zu übergeben. Bei Baumaßnahmen, die über den
Jahreswechsel hinausgehen, ist die Abfallbilanz der
Baumaßnahme dem Bauleiter des AG bis spätestens zum 31.
Januar des Folgejahres zu übergeben.

Im Zuge der Baudurchführung sind diese Dokumente der
AG-Bauleitung auf Anforderung bzw. quartalsweise in
Kopie zu übergeben.

III. Gefährliche Abfälle
Aufgrund bundesweit geltender gesetzlicher Bestimmungen
hat die Nachweisführung für gefährliche Abfälle nur
noch auf elektronischem Weg zu erfolgen. Demnach muss
jeder Entsorgungsnachweis (Erstellung und Beantragung
vor der Entsorgung) und jeder Begleitschein
(Ausfertigung je LKW) elektronisch erstellt und mit
einer qualifizierten Signaturkarte signiert
(unterschrieben) werden.

Für die gesetzeskonforme Verwertung/Entsorgung der
gefährlichen Abfälle sind durch den Auftragnehmer im
Einvernehmen mit dem Auftraggeber (AG-Bauleitung) die
Entsorgungswege zu klären, die Entsorgungsnachweise zu
erstellen und zu beantragen, die
Entsorgungsnachweise/Zuweisungsbescheide einzuholen
sowie die Begleitscheine anzulegen. Die jeweiligen
Musterbegleitscheine werden von der AG-Bauleitung
vorgegeben.

Dem Auftragnehmer wird zur Durchführung der v. g.
Arbeiten vom AG jeweils eine entsprechende
Verfahrensbevollmächtigung erteilt (über "Ergänzendes
Formblatt" EGF); das Anlegen erfolgt durch den AN.

Der AN hat nach Auftragserteilung der AG-Bauleitung in
Schriftform 2 zeichnungsberechtigte Mitarbeiter zu
benennen, die im Auftrag des AG die Begleitscheine als
Erzeuger mit den zugehörigen Erzeugerdaten des AG
unmittelbar vor dem Abtransport des Bauabfalls
elektronisch signieren (als Versicherung der richtigen
Deklaration).

Bei der Anwendung von ZEDAL muss in das Feld "DV Code
Erzeuger" im Registerblatt "Zusatzinformation" eine
Nummer eingetragen werden, die von der Bauleitung des
AG vorgegeben wird, damit eine spätere Zuordnung der
Verbleibsnachweise zur konkreten Baumaßnahme möglich
ist. Bei der Anwendung anderer Systeme muss die
entsprechende Nummer in das Feld  "DV Code Erzeuger"
übertragen werden.

Die elektronische Nachweisführung (elektronische
Signatur des Transporteurs auf dem Begleitschein) muss
spätestens bei der Entsorgungsanlage erfolgen.

Die Gebühren der Sonderabfallgesellschaft
Brandenburg/Berlin mbH (SBB) werden direkt vom AG
beglichen; d.h. der AG erhält von der SBB eine
gesonderte Rechnung. Dazu ist jedoch durch den

Auftragnehmer zu gewährleisten, dass die entsprechende
Entsorgungsanlage eine Rechnungskopie mit den
angefallenen Entsorgungskosten an die SBB senden muss
(Voraussetzung zur Berechnung der SBB-Gebühren).

IV. Abfallregister
Der Auftragnehmer führt für die Verwertung/Entsorgung
von gefährlichen Abfällen für den Auftraggeber das
elektronische Abfallregister. Die Nachweisführung zum
Verbleib der Abfälle erfolgt durch den Auftragnehmer.

V. Asbesthaltige Bauabfälle
Für den Umgang mit asbesthaltigen Bauabfällen gilt
folgendes:

Das Merkblatt der SBB- "Stationäre Entsorgungsanlagen
in Berlin/Brandenburg für Asbest- und
Mineralfaserabfälle" ist zu beachten; insbesondere die
für Abfallerzeuger in einigen Landkreisen im Land
Brandenburg bestehende Überlassungspflicht an den
jeweiligen öffentlich-rechtlichen Entsorgungsträger.

Der Transport der asbesthaltigen Bauabfälle muss
staubfrei und fachgerecht vorgenommen werden,
beispielsweise in reißfesten Plastiksäcken oder unter
Planenabdeckungen nach vorheriger Befeuchtung der
asbesthaltigen Bauabfälle. Freie Fasern sind auf jeden
Fall zu verpacken. Sämtliche geltende Sicherheits- und
Gesundheitsvorschriften - auch beim Ausbau - sind
zwingend einzuhalten.

VI. Transport und Entsorgung von Bauabfällen
Die aktuellen Vorschriften des Landes Brandenburg zur
Vergabe von Bauabfallentsorgungsleistungen sind im
Rahmen von durchzuführenden
Bauabfallentsorgungsleistungen anzuwenden.

Für Abfallentsorgungsleistungen sind ausschließlich
zertifizierte Entsorgungsfachbetriebe (Aufragnehmer
einschließlich Nachunternehmer) zu beauftragen. Die vom
Auftragnehmer angebotenen Entsorgungsleistungen für
bestimmte abfallwirtschaftliche Tätigkeiten (z. Bsp.
Einsammeln, Befördern, Lagern, Behandeln, Verwerten
oder Beseitigen) und die betreffenden Abfallarten
(Abfallschlüsselnummern) müssen vom
Zertifizierungsumfang erfasst sein.

Die erforderlichen Zertifikate müssen vorgelegt werden.

**01.0010 Baustelleneinrichtung und Gemeinkosten**
Einrichten, Vorhalten und Räumen der
Baustelleneinrichtung für die Ausführung der
Leistungen.
Bereitstellung und Betrieb von Baustrom und Wasser,
Container oder Unterstand, Sanitär,
Beleuchtung, Klein- und Handgeräte sowie allgemeine
Sicherheits- und Ordnungspflichten.

Leistungsumfang:
- Auf- und Abbau der Baustelleneinrichtung
- Medienanschlüsse für Strom und Wasser einschließlich
Zählerführung
- Allgemeine Beleuchtung, Flucht- und Rettungswege
kennzeichnen
- Ordnung, Sauberkeit und tägliche Räumdienste
- Einhaltung der Arbeitsschutzanforderungen gemäß
DGUV-Regel "Bauarbeiten" und Baustellenverordnung
  einschließlich erforderlicher organisatorischer
Maßnahmen

Nachweise:
- Dokumentation der Medienanschlüsse
- Nachweis der Arbeitsschutzorganisation
Menge: 1,000 psch

**01.0020 Baugelände beräumen**
Räumen und Säubern der Baustellenfläche vor Beginn und
nach Abschluss der Arbeiten.
Beseitigen von losem Material, Verpackungen und
Reststoffen. Abtransport und Entsorgung
nach den geltenden Vorschriften.

Ausführung:
- Saubere Übergabe des Arbeitsbereichs
- Entsorgung mit Nachweisen

Nachweise:
- Entsorgungsnachweise als PDF
Menge: 1,000 psch

**01.0030 Vermessung und Absteckung**
Absteckung der Bauwerke und ggf. Leitungstrassen vor
Ausführung.
Aufnahme der Bestandsachsen, Höhen und Bezugspunkte.

Leistungsumfang:
- Absteckung der Bauwerkselemente inklusive Achsen und
Höhen
- Kontrolle der Lage und Höhen vor Beginn der Gewerke
- Übergabe eines Absteckprotokolls

Nachweise:
- Absteckprotokoll (PDF) mit Lage- und Höhenangaben
Menge: 1,000 psch

**01.0040 Werk- und Montageplanung für Rohrleitungen, Pumpen und Armaturen**
Erstellung werk- und montagegeeigneter Planunterlagen
für Rohrleitungen, Pumpen,
Armaturen einschließlich Stützen und Lager, angepasst
an die Schachtgeometrie und
den Bauablauf. Einbindung der Sanierungsarbeiten
(mineralische Beschichtung und
GFK-Versiegelung) in die Montagefolge.

Leistungsumfang:
- Werkplanung der Halterungen und Durchdringungen
- Montageplanung einschließlich Baufolge (z. B.
Vorhalten von Futterrohren vor GFK, Nachlaminierungen
nur bei Bedarf)
- Abstimmung mit Vermessung und Ausführung

Nachweise:
- Planunterlagen (PDF) mit Indexstand
Menge: 1,000 psch

**01.0050 Verkehrssicherung (RSA-konform) inkl. Antragstellung**
Einrichten, Vorhalten und Rückbau aller erforderlichen
Verkehrszeichen, Absperrungen und Sicherungsmaßnahmen
gemäß RSA und den Vorgaben der zuständigen Behörde.
Umfasst die vollständige Antragstellung und das
Einholen des Erlasses einer verkehrsrechtlichen
Anordnung bei der zuständigen Straßenverkehrsbehörde,
einschließlich aller erforderlichen Abstimmungen, Pläne
und Nachweise.
- Mindestdurchfahrbreite 3,00?m sicherstellen, ggf.
Vollsperrung mit Bedarfsumleitung.
- Fuß- und Radverkehr sicher führen, Mindestbreite
1,50?m bzw. 2,50?m bei gemeinsamem Weg.
- Feuerwehr, Rettungsdienst, Polizei und Müllentsorgung
jederzeit gewährleisten.
- Abstimmung mit ÖPNV und Entsorgungsunternehmen.
- Bauanlaufberatung mit allen Beteiligten vor Beginn.

Für diese Position gelten die detaillierten
Anforderungen und Abläufe zur Verkehrssicherung, die in
den Allgemeinen Vorbemerkungen (LV Abschnitt 00)
beschrieben sind.
Menge: 1,000 psch

**01.0060 Bauzaun liefern, stellen, vorhalten und beseitigen**
Liefern und aufstellen eines Bauzauns in erforderlicher
Menge gemäß durch den AN
festgelegter Technologie und Baufortschritt. Für die
Dauer der Ausführungsfrist
vorhalten und anschließend beseitigen. Ausführung der
Absperrung nach Wahl des AN.
Höhe ca. 2,00 m.

Leistungsumfang:
- Lieferung und Montage mobil versetzbarer Zaunfelder
- Absicherung der Zugänge und Verkehrswege
- Vorhalten bis zum Ende der Bauzeit
- Demontage und Abtransport

Nachweise:
- Aufstellplan oder Skizze
- Dokumentation der vorgehaltenen Länge
Menge: 1,000 psch

**01.0070 Bestandsdokumentation**
Erstellung und Lieferung der vollständigen
Bestandsdokumentation der ausgeführten Gewerke.

Die Bestandsdokumentation erfolgt gemäß den
"Anforderungen der LWG an die technische Dokumentation
von Baumaßnahmen" der LWG Lausitzer Wasser GmbH & Co.
KG vom 27. Juni 2014, einschließlich aller dort
genannten technischen und organisatorischen Vorgaben.
Das Dokument wird dem LV als Anhang beigefügt und ist
verbindlich zu beachten.

Die Bestandsvermessung erfolgt gemäß den "Anforderungen
an Vermessungsleistungen" der LWG Lausitzer Wasser GmbH
& Co. KG (Stand: April 2017), einschließlich aller dort
genannten technischen und organisatorischen Vorgaben.
Das Dokument wird dem LV als Anhang beigefügt und ist
verbindlich zu beachten.
Menge: 1,000 psch

**01.0080 Dichtheitsprüfung mit Wasser inkl. Nachweise und Druckprotokolle**
Durchführen einer Dichtheitsprüfung mit Wasser an den
hergestellten Leitungen und
Schachtbauwerken entsprechend den normativen Vorgaben.
Erstellen der Prüf- und
Druckprotokolle als PDF zur Abnahme.

Leistungsumfang:
- Vorbereitung des Prüfabschnitts, Mediendichter
Verschluss
- Wasserfüllung bis Geländeniveau bzw. nach
Abschnittsvorgabe
- Halte- und Messphase nach Norm
- Protokollierung wassertechnischer Parameter
(Wasserzugabe, Prüfdruck, Zeiten)

Ausführung:
- Für Schächte und Entwässerungsleitungen: Prüfung nach
DIN EN 1610,
  Verfahren Wasser (zulässige Wasserzugabe abhängig von
benetzter Fläche; typische Richtwerte z. B. 0,40 l/m²
für Schächte)
- Für Druckleitungen der Wasserversorgung: Prüf- und
Druckablauf nach EN 805 (Normalverfahren oder
Kontraktionsverfahren, abhängig vom Rohrwerkstoff)
- Prüfablauf gemäß den jeweiligen Normvorgaben, mit
elektronischer Aufzeichnung

Nachweise:
- Druck- und Dichtheitsprotokolle als PDF
- Übersicht der geprüften Abschnitte und Zeiten
Menge: 1,000 psch

**01.0090 Inbetriebnahme und Probebetrieb**
Durchführung der Inbetriebnahme und des Probebetriebs.
Die Inbetriebnahme im engeren Sinn kann im vorliegenden
Projekt nur eingeschränkt erfolgen, da EMSR nicht
Bestandteil der Ausschreibung und Planung ist. Damit
entfallen parametrierte Betriebsarten, automatisierte
Schaltspiele und ein vollständiger Probebetrieb unter
Steuerung. Die Abnahme stützt sich daher auf eine
koordinierte Qualitätsprüfung der mechanischen und
hydraulischen Funktionen, die Dokumentation der
Bauausführung sowie die Abstimmung mit dem Auftraggeber
zur EMSR-Schnittstelle.
Menge: 1,000 Stk.

**01.0100 Kordinierung EMSR-Schnittstellen mit AG**
Diese Position umfasst die fachliche Koordinierung der
EMSR-Schnittstellen mit dem Auftraggeber (AG) im Rahmen
der Sanierungsmaßnahme HPW Kahren Karlshofer Str. 32.
Leistungsinhalt ist ausschließlich die Abstimmung und
Dokumentation der Schnittstellen, ohne Erstellung von
EMSR-Unterlagen und ohne EMSR-Planungsleistungen.
Dazu gehören:
- Abstimmung der Zuständigkeiten und Liefergegenstände
des AG zu EMSR
- Schnittstellenliste/Interface-Register erstellen und
fortschreiben
- Protokollierte Koordinationsgespräche mit AG (mind. 1
Termin)
- Prüfung der Einbindung AG-seitiger EMSR-Hinweise in
LV-Texte und Ausführung (ohne technische Ausarbeitung)
- Zusammenfassung als Koordinationsprotokoll und
Schnittstellenübersicht (pdf)
Menge: 1,000 Stk.

*Hinweis*
Vorbemerkungen Provisorische Entsorgung (Provisorium)

Für die Dauer der Sanierungsmaßnahmen am
Pumpwerksschacht ist eine provisorische Lösung zur
Aufrechterhaltung der Abwasserentsorgung vorgesehen. Da
beide Zuläufe (DN 150 und DN 200) während der Arbeiten
gesperrt werden müssen, sieht das Konzept eine
differenzierte Vorgehensweise vor.

Voraussichtliche Dauer des bauzeitlichen Überpumpens
und der Umleitung beträgt rund 4 bis 5 Wochen und
ergibt sich aus Aufbau und Stabilisierung, dem Betrieb
über die Sanierungs- und Prüfphasen sowie der
zusätzlich erforderlichen Umstellung auf Phase 2 mit
Schiebermontage und dem anschließenden Rückbau.

Basiskonzept

Mit dem wandmontierten Zulauf-Schieber DN?200 in
S573021295 kann dieser Schacht während der
Schiebermontage nicht als Sammelpunkt dienen. Das
Provisorium wird daher zweiphasig ausgeführt:

- Phase?1: Sammlung in S573021295 und Ableitung zur
Molchschleuse in die DA?160-Druckleitung.

- Phase?2: Sammeln in den Oberlieger-Schächten
S573021015 (Karlshofer Str.?28, ca.?44?m) und
S583011255 (Karlshofer Str.?36, ca.?51?m) und
oberirdische Förderung mit HDPE?90?in den
Pumpwerksschacht S573027052.

Phase?1: Sammlung in S573021295

Die beiden Schachtzuläufe DN 150 und DN 200 sind mit
Absperrblasen entsprechender Größe abzusperren. Während
der Sanierungsarbeiten wird das Abwasser aus Haus 34
über dessen Kontrollschacht gesammelt, und für Haus 32
wird eine temporäre Baugrube mit einem kleinen
Sammelbehälter (Ø 600 mm, PE) erstellt. Das gesammelte
Abwasser beider Häuser wird mit Tauchmotorpumpen
abgepumpt.
Die Druckleitungen des Kontrollschachts Haus 34 und des
Behelfs-Sammelbehälters bei Haus 32 werden über ein
T-Stück mit Rückschlagventilen vereinigt. Diese
vereinigte Leitung wird dann in den Kontrollschacht
S573021295 geleitet.
Das im Schacht S573021295 gesammelte Abwasser
(Gesamtzulauf ca. 12 l/s) wird durch kontrollierte
Stauung zurückgehalten und über eine Tauchmotorpumpe in
eine temporäre oberirdische Leitung abgeleitet.
Die temporäre Leitung vom Schacht S573021295 wird an
der Molchschleuse (verschraubte Flanschöffnung) in die
bestehende DA 160 PE-HD-Druckleitung eingeführt. Die
Ableitung erfolgt über ein temporäres
Flanschadapterstück mit Absperr- und
Rückschlagventilen. Die Förderung erfolgt über die
bestehende Rohrleitung zum ca. 2,45 km entfernten
Entladeschacht S563177070.
Dieses Basiskonzept wird als Phase?1 genutzt, solange
in S573021295 keine Innenarbeiten stattfinden und der
Schacht als Sammelpunkt dienen kann.

Trasse und Knoten (Phase?1) gemäß Lageplan:
AP-H32  VP-1: PEHD DA?63, 5?m
AP-H34  VP-1: PEHD DA?63, 15?m
VP-1  AP-S573021295: PEHD DA?75, 20?m
AP-S573021295  AP-Molchschleuse: PEHD DA?110, 15?m

Phase?2: Sammlung in den Oberlieger-Schächten
S573021015 und S583011255

Sobald Arbeiten in S573021295 beginnen (Einbau des
Zulauf-Schiebers), wird auf Phase?2 umgestellt. Diese
Phase geht davon aus, dass die Sanierungsarbeiten
abgeschlossen sind und das Pumpwerk in Betrieb genommen
wurde und betriebsbereit ist.
Die DN 200 Zuläufe sind mit Absperrblasen
entsprechender Größe abzusperren. Sammeln in den
Oberlieger-Schächten S573021015 (Karlshofer Str.?28,
ca.?44?m) und S583011255 (Karlshofer Str.?36, ca.?51?m)
und oberirdische Förderung mit HDPE?90?in den
Pumpwerksschacht S573027052 (Obere Einleitung über
Steigrohr, siehe 4.4.3). Der DN 150 -Zulauf der
Häuser?32 und?34 verbleibt im Regelbetrieb.

Trasse und Knoten (Phase?2) gemäß Lageplan:

AP-S573021015  AP-S573027052: PEHD DA?90, 55?m
AP-S583011255  AP-S573027052: PEHD DA?90, 65?m

Vorläufige Fördermengen/-höhen

Für die Tauchmotorpumpe in S573021295 ist eine
Förderhöhe im Bereich von 20-25 m vorzusehen, wobei
eine Gesamtfördermenge von ca. 10-12 l/s angenommen
wird und die Rohrleitungsreibungverluste der DA
160-Leitung (L = 2452 m) sowie lokale Einzelverluste
berücksichtigt werden.

Pumpengrundlasten und Planungswerte

Häuser?32 und?34 (Einzelhaus je Anschlusspunkt):
Tauchmotorpumpe, Freistrom =?50?mm, Q =?2?l/s,
Förderhöhe =?3?m.

S573021295 (Phase?1): Tauchmotorpumpe, Freistrom
=?50?mm, Q =?12?l/s, Förderhöhe =?20?m.

Je Oberlieger-Schacht S573021015 und S583011255 (Phase
2): Zwei Tauchmotorpumpen (eine in Betrieb, eine
Reserve), Freistrom =?50?mm, Q = 6-8?l/s bei Förderhöhe
ca.?10?m, mit Rückschlagventil und Kettenhub.

Pumpwerksschacht S573027052 (Phase 2): Parametrierung
so, dass bei erhöhtem Wasserstand die Zuschaltung der
zweiten Pumpe erfolgt und nach Absenkung wieder auf
Wechselbetrieb zurückgestellt wird.

Geruchsbegrenzung und Rohr-/Kabelverlegung

Zur Geruchskontrolle und für die Montage von
Rohren/Kabeln während der provisorischen Entsorgung
sind Geruchsverschlüsse oder abgedichtete provisorische
Abdeckungen mit einer Tülle oder Rohrdurchführungen und
abschließbaren Klappen an den fünf Schächten zu
installieren.

Ein provisorisches PP-Steigrohr mit einem
Außendurchmesser von 500 mm wird in den fünf
bestehenden Schächten eingesetzt: in Phase 1 am Haus 34
und in S573021295, Haus 32 Schacht ist ohnehin ein
Behälterrohr, und in Phase 2 die Schächte S573027052,
S573021015 und S583011255. Ein kleineres Steigrohr
verringert die lichte Öffnung, ermöglicht jedoch
weiterhin den Zugang für Rohre und Pumpen, und das
reduzierte, runde Profil macht die Installation des
Geruchsverschlusses wesentlich einfacher und
zuverlässiger als die Abdichtung einer größeren
625-mm-Öffnung.
Das Steigrohr sitzt auf dem Schachtring und das Wasser
fließt ungehindert zwischen Schacht und Steigrohr.
Innerhalb des größeren Schachts entsteht so effektiv
ein Minisumpf, in dem sich der Durchfluss konzentriert.
Mit der Pumpe im Steigrohr werden die Ablauf- und
Zulaufleitungen sowie die Stromkabel direkt durch den
Steigrohrkopf und die Geruchsverschluss-Luke
(Verwendung einer Tülle oder einer Rohrdurchführung)
geführt. Das Steigrohr sollte eine oberirdische
Verlängerung von mindestens 300 mm für den
Rohr-/Kabelabstand aufweisen.
Zur Abdichtung können Optionen wie eine mechanische
Neopren-Dichtung zwischen der Ø 625 mm großen
Schachtringöffnung und dem provisorischen Steigrohr in
Betracht gezogen werden.

Rohrdurchführungen mit nach unten gerichteten
Endstücken in Schächten bis unter den
Mindestwasserspiegel, jeweils mit Rückschlagventil zur
Rückflussverhinderung.

Alle temporären Maßnahmen sind unter Beachtung der
einschlägigen Hygienevorschriften und
Arbeitssicherheitsstandards durchzuführen.

Die provisorische Entsorgungsanlage wird täglich
überwacht (Blitzleuchte und Signalton, sowie
SMS-Benachrichtigung), um einen reibungslosen Betrieb
sicherzustellen.

Freiliegende oberirdische Rohrstrecken sind unter
Berücksichtigung von Frostbedingungen und
Schutzmaßnahmen zu isolieren.

**01.0110 Bauzeitliches Überpumpen/Umleitung gemäß Vorbemerkungen**
Bauzeitliches Überpumpen/Umleitung zur
Aufrechterhaltung der Abwasserentsorgung während der
Bauausführung, vollständig gemäß Vorbemerkungen
"Provisorische Entsorgung (Provisorium)" (Konzept,
Phasenbetrieb/Umstellung, Anschlusspunkte,
Betrieb/Überwachung, Geruchsbegrenzung und
Nebenmaßnahmen).

Der für den Betrieb der provisorischen Entsorgung
erforderliche Baustrom ist durch den AN zu organisieren
(Herstellung, Bereitstellung, Betrieb und Rückbau der
Baustromversorgung).

Während des provisorischen Betriebes ist ein
Bereitschaftsdienst 24/7 vorzuhalten. Ansprechpartner
sind dem AG vor Inbetriebnahme zu benennen und aktuell
zu halten.

Leistungsumfang:
Komplette Leistung als geschlossene Einheit,
einschließlich aller Nebenleistungen für
Aufbau/Umstellung/Betrieb/Überwachung/Störungsbeseitigu
ng sowie Rückbau der provisorischen Einrichtungen,
jeweils gemäß Vorbemerkungen "Provisorische Entsorgung
(Provisorium)", einschließlich Baustromversorgung und
Bereitschaftsdienst.

Ausführung / Prüfungen / Nachweise:
Betrieb ohne Unterbrechung sicherstellen.
Nachweise/Dokumentation gemäß Vorbemerkungen,
mindestens: Inbetriebnahme- und Umstellungsnachweise,
Betriebs-/Kontrollnachweise, Störungsprotokolle,
Erreichbarkeits-/Kontaktliste Bereitschaftsdienst,
Nachweis zur Baustromversorgung
(Aufbau/Betrieb/Rückbau).
Menge: 1,000 psch

**01.0120 TV-Inspektion und Protokollierung**
Durchführung einer TV-Inspektion der relevanten
Leitungen und Schächte gemäß den Vorgaben der LWG.
Lieferung von TV-Inspektionsprotokollen und
-aufzeichnungen mit Vorab-Plot und gültigen
LWG-Schachtbezeichnungen zur Lokalisierung der
Inspektionen.
Übergabe der Ergebnisse als Videodateien, XML-Daten und
pdf gemäß LWG-Anforderungen 2 Wochen vor Abnahme.
Menge: 1,000 psch

### 02 Tiefbauarbeiten

*Hinweis*
Baugrundsituation

Baugrunderkundung
Am Standort Karlshofer Str.?32 wurde eine
Baugrunderkundung mit einer 6,0?m tiefen Bohrung und
ergänzender Rammsondierung im angrenzenden Grünstreifen
durchgeführt. Die Bodenproben wurden nach DIN?18196
klassifiziert.

Baugrundschichtung
An der Oberfläche liegt eine etwa 0,6?m mächtige humose
Sandschicht (SE/h). Darunter folgen enggestufte Sande
(SE) bis ca. 3,0?m Tiefe. Es schließen sich schwach
bindige Sand-Schluff-Gemische (SU) bis etwa 5,0?m Tiefe
an. Diese Schichten sind grundsätzlich für die Gründung
geeignet. Bei schluffigen Anteilen ist auf mögliche
Tragfähigkeitsverluste bei Wasseraufnahme zu achten.

Grundwasserverhältnisse
Der Grundwasserstand wurde am 11.02.2025 bei etwa 1,5?m
unter Geländeoberkante gemessen.

Durchlässigkeiten (kf-Werte)
Sande (SE) in 2,2-2,7?m Tiefe: kf = 1,05?×?10?³?m/s
(gute Versickerungsfähigkeit).

Schluffige Sande (SU) in 3,0-5,0?m Tiefe: kf =
8,17?×?10?6?m/s (deutlich geringere Durchlässigkeit).

Wasserchemie / Expositionsklassen
Die Grundwasserprobe wurde gemäß DIN?4030 und
DIN?50930-1 bewertet. Einstufung schwach
betonangreifend (XA1). Dies ist bei der Auswahl der
Betonsorten zu berücksichtigen.

**02.0010 Asphaltbefestigung aufnehmen (Verkehrsfläche)**
Herstellen gerader, scharfkantiger Anschlusskanten
durch Fugenschnitt mit Fugenschneider (Nassschnitt).
Vollständiges Aufnehmen der Asphaltbefestigung über dem
Arbeitsbereich.
Ausbau und Sortierung von Deck-, Binder- sowie ggf.
Teilen der Tragschicht bis zur erforderlichen
Baugrubentiefe. Abfuhr und fachgerechte Entsorgung des
Ausbauasphalts. Entsorgungsnachweise als PDF vorlegen.

Ausführung nach ZTV Asphalt-StB 07/13.
Schichtenaufbau im Bestand vor Ort feststellen und
dokumentieren.
Menge: 15,000 m2

**02.0020 Such- und Arbeitsgraben bis T?1,00?m / B?0,40?m**
Herstellen eines Suchgrabens zur Lageklärung bzw.
Verlegung von Kabel-Leerrohren und
Be-/Entlüftungsleitungen im Schachtumfeld.
Grabenabmessungen und ggf. Verbau nach DIN 4124. Verbau
abhängig von den Bodenverhältnissen gemäß
geotechnischem Bericht (siehe Vorbemerkungen
Baugrundsituation und Anlage 04).

Verfüllung und Verdichtung:
- Lagenweise Verfüllung mit geeignetem Material
- Verdichten gemäß ZTV E-StB 17 (Anforderungen gem.
Abschn. 4.3.2 (Verdichtungsanforderungen)/ 4.5.2
(Verformungsmodul/Planum u.?a.), Prüfungen gem. Kap. 14
(Prüfungen, Prüfverfahren, Prüfumfang))

Wiederherstellung Unterbau (ohne Asphalt):
- Profilgerechter Einbau ungebundener Tragschichten als
Unterlage für spätere Oberbauarbeiten gemäß ZTV E-StB
17
Menge: 6,000 m3

**02.0030 Such- und Arbeitsgraben bis T?2,00?m / B?1,00?m**
Herstellen eines Such- und Arbeitsgrabens zur
Leitungsfreilegung und zum Einbau von
Rohrleitung/Armatur. Grabenabmessungen und Verbau nach
DIN 4124. Mindestgrabenbreite bei 2,0 m Tiefe B = 0,80
m. Verbauart entsprechend den Bodenverhältnissen gemäß
geotechnischem Bericht (siehe Vorbemerkungen
Baugrundsituation und Anlage 04) festlegen und
ausführen.

Leistungsumfang:
- Aushub bis zur erforderlichen Tiefe inkl.
Zwischenlagerung oder Abfuhr
- Verbau nach DIN 4124, Sicherung freigelegter
Leitungen/Einbauten

Verfüllung und Verdichtung:
- Lagenweise Verfüllung mit geeignetem,
frostunempfindlichem Material
- Verdichten gemäß ZTV E-StB 17 (Anforderungen gem.
Abschn. 4.3.2 (Verdichtungsanforderungen)/ 4.5.2
(Verformungsmodul/Planum u.?a.), Prüfungen gem. Kap. 14
(Prüfungen, Prüfverfahren, Prüfumfang))
  in Abstimmung mit den Bodenkennwerten des
geotechnischen Berichts (siehe Vorbemerkungen
Baugrundsituation und Anlage 04)
- Dokumentation der Verdichtung mittels vorgesehener
Prüfverfahren

Wiederherstellung Unterbau (ohne Asphalt):
- Profilgerechter Einbau ungebundener Tragschichten als
Unterlage für spätere Asphaltierung gemäß ZTV E-StB 17
Menge: 2,000 m3

**02.0040 Kopfloch am Schacht DN 1500 freilegen, bis T 0,50 m, Aushub und Zwischenlagerung**
Herstellen eines Kopflochs zur Freilegung des
Schachtkopfes für den Ausbau der vorhandenen
Abdeckplatte. Aushub im unmittelbaren Schachtumfeld bis
Tiefe T = 0,50 m unter Geländeoberkante. Boden lösen,
ausheben und aus dem Arbeitsbereich herausschaffen; zum
späteren Verfüllen geeigneten Aushubboden getrennt
zwischenlagern. Grabenabmessungen und ggf. Verbau nach
DIN 4124, abhängig von Bodenverhältnissen und
Arbeitssicherheit. Straßenaufbruch und Oberbauarbeiten
sind nicht Bestandteil dieser Position (separate
Positionen).

Ausführung:
- Arbeitssicherheit, Wasserhaltung falls erforderlich,
Schutz vorhandener Leitungen/Einbauten nach örtlicher
Situation
- Dokumentation der Aushubtiefe und des Aushubbereichs
Menge: 2,000 m3

**02.0050 Abdeckplatte und Abdeckung ausbauen, abtransportieren und entsorgen**
Ausbauen der vorhandenen Schachtabdeckung
einschließlich Abdeckplatte am Pumpwerksschacht DN 1500
als vollständige Einheit, soweit freigelegt. Heben,
sichern, verladen, abtransportieren und fachgerecht
entsorgen. Deponiegebühren trägt der Auftragnehmer.

Leistungsumfang:
- Demontage der vorhandenen Abdeckung und Abdeckplatte
im freigelegten Zustand
- Heben mit geeigneten Hebezeugen, Sicherungsmaßnahmen,
Verladen
- Abfuhr und Entsorgung des anfallenden Materials
einschließlich Gebühren
Nachweise:
- Entsorgungsnachweise als PDF vorlegen
Menge: 1,000 Stk

*Hinweis*
Leitungsführung für Leerrohre und Be- und Entlüftung
Vorbemerkungen

Der Leitungsverlauf außerhalb des Schachts ist in den
beiliegenden Vermessungs- und Bestandsunterlagen nicht
belegt. Der Austausch von Kabelleerrohren und
Lüftungsrohren ist daher mit dem Auftraggeber
abzustimmen. Der genaue Verlauf und Zustand ist im Zuge
der Ausführung zu untersuchen.

**02.0060 Leitungsrückbau unterirdischer Leitungen (PE/PE-HD/Stahl/Steinzeug/PVC/KG) inkl. Abtransport und Entsorgung**
Demontage, Ausbau und Abtransport vorhandener
unterirdischer Leitungen im Baufeld (z. B.
Druck-/Entlüftungsleitungen, Kabelleitungen mit
Schutzrohren, sonstige Medienleitungen).
Leitungen können auf Wunsch des AG ganz oder teilweise
verbleiben, sofern bei der Bestandsaufnahme ein
technisch einwandfreier Zustand festgestellt wird.

Leistungsumfang:
- Trennen, Kappen, Ziehen/Entnehmen, Sichern oder
Verfüllen stillgelegter Hohlräume
- Abtransport und fachgerechte Entsorgung/Verwertung,
Entsorgungsnachweise als PDF
- Dokumentation der rückgebauten/weiterverwendeten
Abschnitte
Menge: 15,000 m

**02.0070 Kabelleerrohre / Be- und Entlüftungsleitungen DN 100 verlegen**
Liefern und Verlegen von Leerrohren DN 100 im Graben
für Kabelschutz oder Be-/Entlüftung.
Materialwahl nach Freigabe: PE-HD (z. B. DA 110 SDR
17/17.6, SN-klassengerecht) oder PVC-U DN 100 SN 8.
Führung gemäß Trasse, inklusive Ziehleine,
Endkappen/Blindstopfen und Trassenkennband.

Leistungsumfang:
- Bettung und Seitenverfüllung, höhen- und
fluchtgerechter Einbau
- Rohrverbindungen materialgerecht (bei PE-HD:
Schweißverbindungen bzw. Kupplungen)

Dokumentation:
- Einmessung, Verlauf, Einbaulage und Materialnachweise
Menge: 15,000 m

**02.0080 Form- und Verbindungsstücke DN 100 für PE-HD/PVC-U, als Zulage**
Liefern und Einbauen von Form-/Verbindungsstücken DN
100
z. B. 45°/90°-Bögen, Kupplungen,
Übergänge/Reduzierungen, Endkappen.
Material passend zum Rohrsystem (PE-HD oder PVC-U). Bei
PE-HD Elektro- oder Stumpfschweißfittings gemäß DVS
2207-1. Schweißpersonal qualifiziert, Schweißprotokolle
beilegen.

Ausführung:
- Material- und Verbindungstechnik entsprechend DIN EN
12201 (PE-HD) bzw. Systemhersteller
- Montage nach Herstellervorschriften
- Dicht- und Funktionsprüfung passend zum System
Menge: 5,000 Stk.

**02.0090 Kopfloch verfüllen und verdichten, Unterbau herstellen, Trag- und Frostschutzschicht**
Nach Abschluss der Arbeiten am Schachtkopf: lagenweise
Verfüllung und Verdichtung des Kopflochs mit geeignetem
Material. Verdichten gemäß ZTV E-StB 17
(Verdichtungsanforderungen, Verformungsmodul und
Planum. Prüfumfang gemäß ZTV E-StB). Anschließend
Wiederherstellung des Unterbaus unter der
Asphaltbefestigung.
Trag- und Frostschutzschicht aus Naturschottergemisch
0/32 mm lagenweise einbauen und verdichten.
Menge: 6,000 m3

**02.0100 Asphaltbefestigung wiederherstellen**
Wiederherstellung der Asphaltbefestigung über dem
Arbeitsbereich nach Abschluss der Verfüllung und
Verdichtung. Herstellung der Schichten entsprechend dem
vorhandenen Aufbau (Tragschicht, Binderschicht,
Deckschicht). Schichtenverbund, Nähte, Anschlüsse und
Randausbildung gemäß ZTV Asphalt-StB 07/13.

Leistungsumfang:
- Reinigung und Vorbereitung der Unterlage
- Anspritzen des Schichtenverbunds
- Einbau der Asphalt-Tragschicht, Asphalt-Binderschicht
und Asphalt-Deckschicht gemäß ZTV Asphalt-StB 07/13
- Fugenverguss an geschnittenen Kanten
Menge: 15,000 m2

*Hinweis*
Der Kompressorschacht neben dem Pumpwerk wird im Zuge
der Maßnahme vollständig zurückgebaut und die
Oberfläche wiederhergestellt.
Der Bestand ist ein Betonschacht DN 2000 mit einer
Tiefe von ca. 2,10 m bis Unterkante Abdeckplatte, mit
Edelstahl Schachtabdeckung ca. 1,20 m x 1,20 m,
Einfassung aus Tiefborden sowie Rechteckpflaster.
Der Rückbau umfasst den Ausbau und die Übergabe der
wiederverwendbaren Bauteile an den Auftraggeber (LWG,
Bereich TLB) sowie den Ausbau und die Entsorgung der
übrigen Bauteile gemäß den jeweiligen Positionen.
Erdarbeiten sind nur insoweit Bestandteil, wie sie
ausdrücklich in den Positionen beschrieben sind. An der
Asphaltfläche verbleibende Bordabschnitte werden nicht
zurückgebaut.
Nach Herstellung der Versickeröffnungen wird der
Schacht fachgerecht verfüllt und lagenweise verdichtet.
Anschließend erfolgt die Wiederherstellung der
Oberfläche mit Oberboden und Ansaat.
Anfallende Abfälle sind durch den Auftragnehmer
ordnungsgemäß zu verwerten oder zu beseitigen.
Entsorgungsnachweise sind vorzulegen.

**02.0110 Edelstahl-Schachtabdeckung 1,20 x 1,20 m ausbauen, zur Wiederverwendung übergeben (Kompressorschacht)**
Bestehende Edelstahl-Schachtabdeckung (lichte Öffnung
ca. 1,20 m x 1,20 m) demontieren, ausheben, reinigen
grob und zur Abholung an den AG übergeben (Bereich
TLB). Inklusive Sicherung, Transport innerhalb
Baustelle. ATV: DIN 18459 (Abbruch- und
Rückbauarbeiten).
Menge: 1,000 Stk

**02.0120 Abdeckplatte DN 2000 ausbauen und entsorgen (Kompressorschacht)**
Abdeckplatte des Betonschachtes DN 2000 demontieren,
ausheben, verladen, abtransportieren und fachgerecht
entsorgen. Entsorgungsgebühren durch AN. ATV: DIN
18459.
Nachweise: Entsorgungsnachweis (PDF).
Menge: 1,000 Stk

**02.0130 Edelstahlleiter ausbauen und zur Wiederverwendung übergeben (Kompressorschacht)**
Bestehende Edelstahlleiter (L ca. 1,80 m) demontieren,
ausbauen und zur Abholung an den AG übergeben (Bereich
TLB). Inklusive Befestigungsmittel lösen, Sicherung und
Transport innerhalb Baustelle. ATV: DIN 18459.
Menge: 1,000 Stk

**02.0140 Rechteckpflaster aufnehmen und entsorgen (Kompressorschacht)**
Aufnahme von Beton-Rechteckpflaster (ca. 8 x 10 x 20
cm), einschließlich Ausbau Bettung soweit erforderlich,
Verladen, Abtransport und Entsorgung. ATV: DIN 18318
(Pflasterdecken/Plattenbeläge/Einfassungen) in
Verbindung mit DIN 18459 (Rückbau).
Nachweise: Entsorgungsnachweis (PDF).
Menge: 10,500 m2

**02.0150 Tiefborde aufnehmen und entsorgen (Kompressorschacht)**
Ausbau und Entsorgung von Tiefborden 8 x 30 x 100 cm im
Bereich der Einfassung. Tiefborde an der Asphaltfläche
bleiben bestehen; Rückbau nur der übrigen
Bordabschnitte inkl. Fundamentreste soweit
erforderlich. ATV: DIN 18318 und DIN 18459.
Nachweise: Entsorgungsnachweis (PDF).
Menge: 7,000 m

**02.0160 Versickeröffnungen im Schachtboden herstellen (Kompressorschacht)**
Herstellen von Versickeröffnungen im Schachtboden durch
Anbohren des Betonbodens, einschließlich
Gerätevorhaltung, Bohrarbeiten, Reinigung der
Bohrstellen und Entsorgung des Bohrguts. Anzahl und
Durchmesser nach Erfordernis festlegen. ATV: DIN 18301
(Bohrarbeiten).
Menge: 1,000 psch

**02.0170 Schacht verfüllen und verdichten (Kompressorschacht)**
Verfüllen des Kompressorschachtes DN 2000 bis
Geländeoberkante mit geeignetem Verfüllmaterial (z. B.
Füllsand oder Kies nach Wahl des AN), lagenweise
einbauen und verdichten. Materialanlieferung, Einbau,
Verdichtung und Höhenausgleich enthalten. ATV: DIN
18300 (Erdarbeiten). Verdichtung nach ZTV E-StB
(Prüfumfang nach Bedarf).
Menge: 6,600 m3

**02.0180 Oberboden aufbringen und Rasen ansäen (Kompressorschacht)**
Oberboden herstellen (Liefern und gleichmäßig
auftragen, planieren) und Ansaat Rasen einschließlich
Saatgut, Einarbeiten und Erstpflege bis zum Anwachsen.
ATV: DIN 18915 (Bodenarbeiten) und DIN 18917 (Rasen und
Saatarbeiten).
Menge: 12,000 m2

### 03 Schachtbauwerk

**03.0010 Ausbau sämtlicher Einbauteile inkl. Pumpen**
Demontage und Ausbau aller vorhandenen Einbauten im
Pumpwerkschacht
(z.?B. Pumpen, Führungen/Traversen, Edelstahlrohre,
Armaturen, Hilfskonstruktionen).
Sichern, Abtransport und fachgerechte
Entsorgung/Verwertung.

Leistungsumfang:
- Freilegen, Lösen/Trennen, Heben und Sichern
- Temporäre Verschlüsse/Kappen an offenen Leitungsenden
- Transport, Entsorgung/Verwertung inkl.
Entsorgungsnachweise (PDF)

Ausführung/Prüfungen:
- Arbeits- und Umweltschutz beachten. Beweissicherung
des Bestands
- Dokumentation: Fotoprotokoll, Stückliste der
ausgebauten Komponenten
Menge: 1,000 Stk.

*Hinweis*
Durchdringungen und Kernbohrungen

Wanddurchführungen für Kabelleerrohre,
Bedienungsstangen, Be-/Entlüftung und Druckabgang
werden mit elastischen Ringraumdichtungen und geprüfter
Statik ausgeführt. Kernbohrungen erfolgen
erschütterungsarm und lagegenau mit dokumentierter
Einbaulage.

**03.0020 Rohranschluss DN 100 für Kabelleerrohre, herstellen/erneuern**
Herstellen bzw. Rückbau und Neuherstellen eines
Anschlusses DN 100
für Kabelleerrohre im Schachtbereich, inkl. Anpassungen
am Rohrstrang.

Leistungsumfang:
- Lieferung/Einbau von Form-/Verbindungsstücken DN 100
passend zum System  (PE-HD oder PVC-U), lösbare
Verbindung zur Leitungsführung
- Befestigungen/Konsolen aus Edelstahl A4
- Kennzeichnung und Einmessung

Schnittstellen:
- Abdichtung der Wanddurchführung über separate
Position
  "Ringraumdichtung für Kernbohrung/Hüllrohr ."

Ausführung/Prüfungen:
- Montage nach Herstellerangaben;
Dicht-/Funktionskontrolle
- Dokumentation: Maße, Fotos, Materialnachweise
Menge: 2,000 Stk.

**03.0030 Rohranschluss DN 100 für Be-/Entlüftung, herstellen/erneuern**
Herstellen bzw. Rückbau und Neuherstellen eines
Anschlusses DN 100
für Be-/Entlüftungsleitungen im Schachtbereich.

Leistungsumfang:
- Lieferung/Einbau von Form-/Verbindungsstücken DN 100
passend zum Lüftungssystem
  (z.?B. Edelstahl 1.4301/1.4307 oder Kunststoffsystem)
lösbar oder geschweißt
- Befestigungen/Konsolen aus Edelstahl A4
- Kennzeichnung und Einmessung

Schnittstellen:
- Abdichtung der Wanddurchführung über Position
"Ringraumdichtung ."
- Anschluss der Außenhaube siehe eigene Position

Ausführung/Prüfungen:
- Montage nach Herstellerangaben; Funktionsprüfung
(Durchgängigkeit)
- Dokumentation: Maße, Fotos, Materialnachweise
Menge: 2,000 Stk.

**03.0040 Kernbohrung durch Schachtkopf (Konus/Platte), inkl. Reinigen und Entgraten**
Herstellen einer Kernbohrung durch den Schachtkopf
(Konus SH-M bzw. Abdeckplatte AP-M) von innen, gemäß
Bestandsaufnahme. Bohrpunkt und Winkel nach
Maßaufnahme.
Schachtkopf aus bewehrtem Beton (Betonfertigteil).
Wanddicken Richtwerte: Konus 12-15?cm, Abdeckplatte
20?cm. Kernbohrungs-Ø 100-150?mm, nach Maßaufnahme
festzulegen.
Bohrkernsicherung und Entsorgung.
Entgraten/Kantenbrechen und Reinigen des Bohrlochs.
Dokumentation der Lage/Winkel.
ATV-Bezug: DIN?18301 - Bohrarbeiten. Kontext: Schacht
gem. DIN?18306.
Menge: 2,000 Stk

**03.0050 Hüllrohr Edelstahl (V4A) für Bedienstange, einbauen und an Bohrung anpassen**
Liefern und versetzen eines Hüllrohrs aus Edelstahl
(V4A 1.4571/1.4404), passend zur Kernbohrungs-Ø und zur
Bedienstange, mit sauberer Anbindung an die
Ringraumdichtung. Länge auf die Einbausituation
abgestimmt. Bündige Ausführung an der
Bohrungsoberfläche. Nacharbeit der Schnittkanten,
Schutz der Werkstoffe gegen Korrosion und Schmutz.
Dokumentation der Abmessungen.
Hinweis: Das Hüllrohr bildet das Futter für die
nachfolgende Ringraumdichtung.
Menge: 2,000 Stk

**03.0060 Ringraumdichtung für Kernbohrung/Hüllrohr, gas- und wasserdicht, inkl. Montage mit Drehmomentnachweis**
Liefern und montieren einer Ringraumdichtung zur gas-
und wasserdichten Abdichtung
von Durchdringungen (Kernbohrung/Hüllrohr/Bedienstange,
Kabel-Leerrohre,
Be-/Entlüftungsleitungen sowie Druckabgang DN 100).
Geltungsbereich bis
Kernbohrungs-Ø ca. 100-150 mm (Maßaufnahme vor Ort).

Anforderungen:
- System mit FHRK-Zertifizierung nach Prüfgrundlage GE
101
- Wartungsfrei (kein Nachspannen erforderlich)
- Drehmomentnachweis gemäß Hersteller
- Geeignet für dichte Abdichtung in Betonbauteilen
(typische Wanddicken: Konus/Wand 12-15 cm, Abdeckplatte
ca. 20 cm)

Zulässige Fabrikate:
- DOYMA Curaflex C (oder gleichwertig, FHRK-geprüft)

Ausführung / Protokoll:
- Maßaufnahme und Auswahl passender Dichtung (D =
Kernbohrung/Futterrohr-ID, d = Leitungs-AD)
- Drehmomente dokumentieren
- Sichtprüfung und Fotodokumentation
- Übergabe Protokoll mit: Maße (D/d), Drehmomente,
Sichtprüfung
- Referenz: FHRK GE?101. Herstellerdokumente
DOYMA/Hauff.
Menge: 7,000 Stk

**03.0070 Abdeckplatte DN 1500, Einstiegsöffnung DN 800, Betonfertigteil mit werkseitiger GFK Innenauskleidung, liefern und einbauen**
Liefern und einbauen einer Abdeckplatte als Stahlbeton
Fertigteil für Rundschacht DN 1500 mit Einstiegsöffnung
DN 800. Die Abdeckplatte ist werkseitig mit einer GFK
Innenauskleidung an der Unterseite und im
Einstiegsbereich auszuführen. Einbau gemäß Planung und
Maßaufnahme, einschließlich Versetzen, höhengerechtem
Ausrichten und lagegerechtem Setzen.

Bauteilstandard und Geometrie:
- Abdeckplatte nach DIN 4034-1, Typ 2, AP-M 1500/800,
Bauteilhöhe 200 mm oder gleichwertig.
- In der Position sind je nach Bedarf geeignete
Ausgleichsringe einzurechnen
- Standsicherheit nach DIN-V 4034 1 und DIN EN 1917
gemäß Bauteilnachweis.

Beton und Expositionsklassen:
- Betonqualität und Expositionsklassen gemäß
projektbezogener Beanspruchung, mindestens nach DIN EN
206-1. (C35/45 XC4-XD2-XF3-XA1)

GFK Innenauskleidung:
- Werkseitige GFK Innenauskleidung an Unterseite und im
Einstiegsbereich, geeignet für H2S belastete
Abwasseratmosphäre.
- Übergänge sind so auszubilden, dass die nachfolgende
Ortlaminierung die Anschlüsse zwischen Schachtwand und
Abdeckplatte dicht und kraftschlüssig überarbeiten
kann.

Schnittstelle zur Sanierung:
- Einbau nach Abschluss der Reprofilierung und
mineralischen Beschichtung und vor Auftrag der
zementfreien GFK Versiegelungs Schicht, damit die
Ortlaminierung die Übergänge überarbeiten kann.

Nachweise:
- Lieferscheine und Materialzertifikate Betonfertigteil
und GFK Auskleidung als PDF vorlegen.
- Rückstellproben der GFK Auskleidung mit
Laborprüfungen als PDF vorlegen.
- Statischer Nachweis, geprüfte Statik als PDF
vorlegen.
Menge: 1,000 Stk

**03.0080 Schachtabdeckung DN 800, Klasse D 400, ohne Belüftung, Lieferung/Einbau**
Liefern und einbauen einer Schachtabdeckung Klasse D
400 nach EN 124-2 mit lichter Weite DN 800 (Ø innen ca.
800 mm), Ausführung Beton/Guss oder Vollguss mit
Dämpfeinlage.

Leistungsumfang:
- Setzen, Höhenausgleich, Einbau in Bindemittelbett
nach Herstellerangaben
- Dämpfeinlage, Drehsicherung/Verschraubung (falls
vorgesehen)
- Kennzeichnung/Prüfzeugnisse

Nachweise:
- Lieferscheine und Materialzertifikate (PDF) vorlegen
Menge: 1,000 Stk.

*Hinweis*
Steighilfen, Absturzbauwerk und Belüftung

Steighilfen werden im Pumpwerksschacht nicht
vorgesehen.

Für den Zulauf DN?150 beträgt die Fallhöhe 3,16?m.
Bezugsgröße ist das Ausschaltniveau 72,37?m?NHN. Es ist
ein innenliegendes KG 2000 SN 10 DN/OD 160 Fallrohr mit
einer Länge von etwa 3,0?m vorgesehen, das vertikal bis
unter das Ausschaltniveau geführt wird. Am oberen Ende
ist eine verschraubbare Abdeckung für Wartungszwecke
vorgesehen. Für den Zulauf DN 200 sind keine solchen
zusätzlichen Maßnahmen vorgesehen.

Getrennte Zuluft und Abluft sind erforderlich und
werden ausgeführt. Die genaue Streckenführung und
Anordnung ist in der Ausführungsplanung festgelegt und
dargestellt und ist in der Ausführung zu prüfen und
ggf. anzupassen.

**03.0090 Be-/Entlüftungshaube DN 100, Edelstahl 1.4307, ca. 1 m**
Liefern und montieren einer
Edelstahl-Be-/Entlüftungshaube DN 100,
Länge ca. 1 m, mit insektensicherem Sieb (Maschung ca.
1x1 mm).
Verschweißte Ausführung, beizt/passiviert.

Werkstoffe/Qualität:
- Grundmaterial 1.4307 (304L) oder gleichwertig
- Vollständig unter Schutzgas geschweißt. Im Tauchbad
beizt und passiviert
- Halterungen/Konsolen aus Edelstahl A4

Leistungsumfang:
- Anschluss an DN-100-Lüftungsstrang
- Montage inkl. Befestigungen, Ausrichtung,
Korrosionsschutz-Dokumentation

Nachweise:
- Lieferscheine und Materialzertifikate (PDF) vorlegen
Menge: 2,000 Stk.

**03.0100 Innenliegender Absturz KG 2000 SN 10 DN/OD 160, ca. L = 3,0 m, Schacht DN 1500**
Liefern und montieren eines innenliegenden Absturzes im
Schacht DN 1500
als KG 2000 SN 10 DN/OD 160 Fallrohr, Länge ca. 3,0 m.

Oben Wartungs-/Inspektionsöffnung mit verschraubbarem
Deckel.
Lieferung einschließlich Dichtungs- und
Befestigungsmaterial sowie erforderlicher Form- und
Anschlussstücke zum Zulauf DN 150.

Leistungsumfang:
- Passmaßaufnahme, Lieferung, Montage, Befestigung,
Anschluss an den Zulauf
- Abdeckung oben verschraubbar als Wartungszugang
- Dokumentation: Maßblatt, Fotos, Materialnachweise

Nachweise:
- Lieferscheine und Materialzertifikate (PDF) vorlegen
Menge: 1,000 Stk.

### 04 Armaturen

*Hinweis*
Armaturen und Formstücke, Werkstoffe und Korrosion

Die Auswahl der Werkstoffe richtet sich nach der
H2S-belasteten Abwasserumgebung und den daraus
resultierenden Anforderungen an Korrosionsbeständigkeit
und Dauerhaftigkeit. Für Armaturen und Formstücke in
medienberührten Bereichen wird Edelstahl 1.4404
vorgesehen. Die druckseitigen Rohrleitungen im
Pumpwerksschacht werden als PE 100 SDR 11 in der
Dimension DA 110 ausgeführt. Flanschverbindungen sind
nach EN 1092 auszuführen. Montage und Anziehdrehmomente
erfolgen nach Herstellerangaben und sind zu
dokumentieren.

Die Druckseite im Pumpwerksschacht umfasst DN 100
Armaturen und Übergänge. Die Pumpenauslässe DN 80
werden über Erweiterungs-Fußkrümmer DN 80 auf DN 100 an
das Rohrsystem angebunden. Die Anbindung der
Steigleitungen DA 110 an die Fußkrümmer erfolgt über
Flanschübergänge VB/LF 110/DN 100. Je Pumpenstrang ist
ein Rückschlagventil DN 100 vorgesehen. Zur
Instandhaltung wird je Rückschlagventil ein
auswechselbares Zwischenstück DN 100 PN 16,
Flansch-Flansch, Baulänge ca. 200 mm vorgesehen, sodass
Rückschlagventile und Übergangsteile ohne
Schneidarbeiten ausgebaut werden können.

Die beiden Pumpenstränge werden im Pumpwerksschacht
über ein Y-Stück DA 110 aus PE 100 SDR 11
zusammengeführt. Der Abgang wird als einheitliche
Leitung über die bestehende Wanddurchführung aus dem
Pumpwerksschacht herausgeführt. In der Druckleitung
außerhalb des APW befinden sich zwei erdverlegte
Außenschieber im Leitungsverlauf.

Der Abgang aus dem Pumpwerksschacht wird als PE 100 SDR
11, DA 110 geführt. Der Anschluss an die vorhandenen
Armaturen und den vorhandenen Leitungsabschnitt erfolgt
über die erforderlichen Übergangsstücke mit VB/LF
110/DN 100 sowie über das notwendige
Befestigungsmaterial. Da die Nennweite des ersten
erdverlegten Außenschiebers im Bestand zu verifizieren
ist, sind die erforderlichen Anpassstücke im Übergang
von DA 110 auf die jeweilige Nennweite des
Außenschiebers projektbezogen festzulegen.
Nachgeschaltet ist die bestehende Druckleitung als DA
160 PE-HD, PE 80, SDR 11 anzubinden. Die endgültige
Ausführung der Übergänge erfolgt nach Bestandsaufnahme
und Maßaufnahme im Bereich des erdverlegten
Außenschiebers und der anschließenden
Leitungsgeometrie.

**04.0010 Doppelarmatur DN 80/100 mit 2-Stangenführung, Rückschlagventile DN 100, PE-Steigleitungen DA 110, VB/LF-Übergänge**
Liefern und montieren eines Armaturensatzes für zwei
Abwassertauchmotorpumpen mit DN 80 Pumpenauslass und
druckseitiger Rohrführung als PE-System im Schacht. Der
Satz umfasst:

- 2x Erweiterungs-Fußkrümmer DN 80/DN 100 mit
2-Stangenführung,
  Flanschbohrbild EN 1092, Nenndruck PN 16
  Werkstoffe: Edelstahl 1.4404 für Führungen und
Verbindungsteile,
  Gussbauteile optional in Edelstahlguss 1.4408
  (Kompatibel mit KSB ARX D080-140 Installationskit mit
2-Stangenführung)

- 2x Kugel-Rückschlagventil DN 100 mit
Revisionsöffnung,
  Werkstoff Edelstahl 1.4404 bzw. Edelstahlguss 1.4408,
  freier Durchgang mindestens 80 mm

- 2x Zwischenstück DN 100, PN 16, Flansch-Flansch,
Baulänge ca. 200 mm als auswechselbares Bauteil zur
Demontage der Rückschlagventile. Aus Edelstahl 1.4404,
alternativ Edelstahl 1.4571.

- 6x Flanschübergang VB/LF 110/DN 100, davon 2x zur
Anbindung der PE-Steigleitungen an die DN
100-Flanschanschlüsse der Fußkrümmer
sowie 4x im Bereich der Rückschlagventile und der
demontierbaren Zwischenstücke

- Druckrohrleitungen im Schacht als PE 100 SDR 11, DA
110, PN 16, einschließlich erforderlicher Rohrlängen
und Formstücke

- 2x Schweißwinkel 90° DA 110 PE 100 SDR 11

- 1x Y-Stück DA 110 PE 100 SDR 11 zur Zusammenführung
der beiden Pumpenstränge im Pumpwerksschacht

- Halterungen, Konsolen, Rohrschellen und
Befestigungsmaterial für die PE-Leitungsführung im
Schacht, Schrauben und Befestigungen aus Edelstahl A4,
Dichtungen EPDM für Abwasser

Ausführung:
- Montage und Ausrichten der 2-Stangenführung für
stationäre Nassaufstellung
- Schweißarbeiten an PE-Leitungen nach DVS-Richtlinien
(z. B. DVS 2207), inklusive ggf. erforderlicher
Schweißprotokolle
- Flanschmontage nach EN 1092, Anzugsmomente gemäß
Herstellerangaben dokumentieren
- Dichtheitsprüfung der hergestellten Sektion nach
Herstellerangaben und normgerechtem Prüfverfahren

Nachweise:
- Lieferscheine und Materialzertifikate vorlegen
- Einbaulage und Bauteilliste dokumentieren
Menge: 1,000 Stk.

**04.0020 Traverse und Gleitrohrhalterung für 2-Stangenführung, aus Edelstahl, liefern und montieren**
Liefern und montieren einer Traverse mit
Gleitrohrhalterungen für die
stationäre Nassaufstellung der Tauchmotorpumpen mit
2-Stangenführung.
Entriegelung der Pumpe Max. 0,40 m unter Deckelöffnung
Anordnung gemäß Schachtgeometrie und Aufstellplan

Werkstoffe:
- Gleitrohre und Traverse aus Edelstahl 1.4404
- Konsolen und Anker aus Edelstahl A4
- Oberflächen pulverbeschichteter Grauguss nur für
nicht benetzte Bauteile
  außerhalb der Abwasseratmosphäre, falls erforderlich

Ausführung:
- Befestigung an Schachtwand bzw. Zwischendecke mit
zugelassenen Edelstahlankern
- Anpassung an die 2-Stangen-Führungslänge des
Aggregats
- Funktionsprüfung für pumpenseitiges Ein- und
Aushängen

Nachweise:
- Lieferscheine und Materialzertifikate vorlegen
Menge: 1,000 Stk.

**04.0030 Traverse und Gleitrohrhalterung für 2-Stangenführung, aus GFK, liefern und montieren**
*** Bedarfsposition ohne GB
Liefern, herstellen und montieren einer Traverse mit
Gleitrohrhalterungen für die stationäre Nassaufstellung
von Abwassertauchmotorpumpen mit 2-Stangenführung.
Anordnung gemäß Schachtgeometrie und Aufstellplan.
Entriegelung der Pumpe Max. 0,40 m unter Deckelöffnung.

Werkstoffe:
- Traverse/Konsolen als GFK-Bauteil (laminierter
Faserverbund) für dauerhaft feuchte/korrosive
Schachtatmosphäre, dimensionsstabil und für die zu
erwartenden Betriebslasten geeignet.
- Gleitrohrhalterungen integriert bzw. als
systemkonforme Aufnahmen für die 2-Stangenführung.
- Befestigung ohne unkontrollierte Durchdringung der
GFK-Versiegelung: Montage an vorgehaltenen
Einbaustellen (Futterrohr/Ankerplatte) gemäß Pos.
06.0070 - diese Einbaustellen sind vor der
GFK-Versiegelung einzubauen und umlaufend in die
GFK-Schicht einzubinden.

Leistungsumfang:
- Aufmaß, Fertigung der GFK-Traverse, Lieferung, Einbau
und Ausrichten.
- Anschluss/Anbindung an die vorgehaltenen
Einbaustellen gemäß Pos. 06.0070.
- Funktionsprüfung (pumpenseitiges Ein-/Aushängen).

Nachweise:
- Lieferscheine und Materialnachweise für
Traverse/Befestigung.
- Fotodokumentation Einbausituation.
- Bestätigung der Nutzung der Einbaustellen nach Pos.
06.0070 (Zuordnung im Aufmaß/Protokoll).
Menge: 1,000 Stk

**04.0040 Druckleitung Druckabgang DA 110 PE 100 SDR 11, vom Y-Stück im Schacht bis 1. Außenschieber, inkl. Schweiß- und Flanschanschluss**
Liefern und montieren eines Leitungsabschnitts der
Druckleitung als PE 100 SDR 11, DA 110 (PN 16) vom
Y-Stück (Zusammenführung im Pumpwerksschacht) bis zum
1. erdverlegten Außenschieber im Leitungsverlauf.

Leistungsumfang:
- Rohr DA 110 PE 100 SDR 11, PN 16, inkl. Zuschnitt,
Einbau, Ausrichtung und erforderlicher
Verbindungstechnik.
- Anbindung an das Y-Stück DA 110 im Schacht mittels
PE-Schweißverbindung.
- Anbindung an den Außenschieber über Flanschübergang
VB/LF 110/DN 100 und Flanschverbindung nach EN
1092-1/-2. Nennweite des Außenschiebers ist vor Ort zu
verifizieren, erforderliche Anpassstücke entsprechend
festlegen.
- Rohrstütze/Rohrlager zur Entlastung und Lagerung des
Rohrabschnitts, korrosionsbeständig für
Schacht-/Außenbereich, inkl. Befestigungsmittel.
- Wanddurchführung/Abdichtung: Abdichtung der
Durchführung nicht Bestandteil dieser Position.
Ausführung über Pos. 03.0060 (Hüllrohr +
Ringraumdichtung gas-/wasserdicht, inkl.
Drehmomentnachweis).
- Einbau/Ausrichtung nach Aufmaß. Dokumentation
Einbaulage.

Nachweise:
Lieferscheine/Materialnachweise
(Rohr/Flanschkomponenten), Schweißprotokolle,
Fotodokumentation.
Menge: 1,000 m

**04.0050 Spülanschluss 2" am DA 110 PE-Druckstrang (DN 100-System) im Pumpwerksschacht**
*** Bedarfsposition ohne GB
Optionaler Spülanschluss am Druckabgang DA 110 (PE 100
SDR 11) im Pumpwerksschacht
Einbaulage: stromab des Y-Stücks (Zusammenführung),
kurz vor der Wanddurchführung.

Liefer- und Montageumfang:
- Anbohr-/Abzweigstück für PE-Rohr DA 110 (PE 100 SDR
11) mit Abgang 2" (z.?B. Elektro-Schweißsattel /
gleichwertig)
- Kugelhahn 2" PN 16 Werkstoff korrosionsbeständig
(z.?B. Edelstahl 1.4404), volldurchgängig
- Storz-C-Kupplung 2" mit Blindkappe,
korrosionsbeständig
- Dichtungen geeignet für Abwasserbetrieb
- Schraubensatz und Befestigungsmaterial enthalten
 - Montage/Verbindung an PE-Rohr mittels zugelassener
PE-Schweißverbindung (Elektroschweißen o.
gleichwertig), Schweißpersonal qualifiziert.
Schweiß-/Montageprotokoll beilegen
Druck-/Dichtheitsprüfung EN 12266-1
Menge: 1,000 Stk.

**04.0060 Reduzier oder Erweiterungsstück für Anschluss DA 110 PE 100 SDR 11 an vorhandenen erdverlegten Außenschieber**
*** Bedarfsposition ohne GB
Optionales Reduzier oder Erweiterungsstück  am
Druckabgang außerhalb des Pumpwerksschachtes bei dem
erdverlegten Absperrschieber. Anschlussseite zum
Pumpwerk: Druckleitung DA 110 PE 100 SDR 11.

Liefer- und Montageumfang:

- Flanschübergang VB/LF 110 auf DN 100 für die
Anbindung der DA 110 Leitung an Flanscharmaturen
- DN 100 auf DN 80 oder DN 150 aus Edelstahl 1.4301
- Größenanpassung an den erdverlegten Absperrschieber
(DN80 oder 100 oder 150)
- Nennweite des vorhandenen Absperrschiebers wird im
Rahmen der Bestandsaufnahme festgelegt
- Dichtungen geeignet für Abwasserbetrieb
- Schraubensatz und Befestigungsmaterial enthalten
Menge: 1,000 Stk

**04.0070 Erdschieber DN 100 PN 16, Edelstahlguss, inkl. Stange und Straßenkappe, Anschluss Druckseite DA 110 PE 100 SDR 11 über Anpassstück**
*** Bedarfsposition ohne GB
Liefern und montieren eines erdverlegten
Absperrschiebers DN 100 PN 16 aus Edelstahlguss 1.4408
Alternativ Innenteile in 1.4404 nach Herstellerstandard
Einbau außerhalb des Schachtes mit Spindelverlängerung
und höhenverstellbarer Straßenkappe Klasse D 400
Der vorhandene Erdschieber wird ausgebaut und entsorgt.

Anschluss eingangsseitig:
- Flansch DN 100 EN 1092 PN 16
- Anschluss an die Druckleitung DA 110 PE 100 SDR 11
über erforderliches Anpassstück gemäß Pos. 04.0060

Anschluss ausgangsseitig an vorhandene Druckleitung:
- Druckleitung PE-HD DA 160 PE 80 SDR 11 (zu bestätigen
in der Bestandsaufnahme)
- PE-Flanschstutzen DA 160 SDR 11 mit Losflansch DN 150
PN 16
- Flansch-Reduzierstück DN 150 auf DN 100 PN 16
Edelstahl 1.4404
- Elektroschweißmuffe DA 160 SDR 11 für die Einbindung
in die bestehende PE-Leitung
- Schraubensätze A4 und EPDM-Dichtungen passend zu PN
16
- Erdungsband und Kennband gemäß AG-Standard

Ausführung:
- Montage nach Herstellerangaben
- zugehörige Straßenkappe D400 inkl. Einbau,
einzurechnen
- Druck- und Dichtheitsprüfung des Bauteilabschnitts
nach Vorgabe AG
- Lieferscheine und Materialzeugnisse beilegen
- Einbaulage und Komponenten dokumentieren
Menge: 1,000 Stk.

**04.0080 Schachtschieber DN?200, Edelstahl, 4-seitig dichtend, wandmontiert im Rundschacht S573021295, inkl. Befestigung und Funktionsprobe**
Liefern und einbauen eines Schachtschiebers DN?200 zur
Wandmontage im Rundschacht S573021295. Rahmen
vorgerundet zum Andübeln an die runde Betonwand.
Schachtradius - in der Bestandsaufnahme festzulegen.
Einbauhöhe (KT) 4190 mm unter GOK.
Platte aus Edelstahl.
Dichtung EPDM, 4-seitig dichtend, Leckrate nach
DIN?19569-4, Klasse?4.
Werkstoffe medienberührter Teile und Befestigungen in
Edelstahl 1.4404/1.4571.
Befestigung mit chemischen Ankern, umlaufende
Dichtkehle zwischen Rahmen und Bauwerk.
Steinzeug-Ablaufrohr bündig an die Schachtinnenfläche
herstellen.
Funktionsprobe trocken und nass, Kennzeichnung der
Endstellung. Herstellerbezug z.?B. WIEROM SCS.
Gleichwertigkeit zulässig.
Absperrung nur für Wartungszwecke.
ATV-Bezug: DIN?18306 - Entwässerungskanalarbeiten /
Schachtbauteile
Menge: 1,000 Stk.

**04.0090 Straßenkappe, selbstnivellierend, inkl. lokalem Asphalt- Aufbruch/Einbau, bündig hergestellt**
Liefern und einbauen einer selbstnivellierenden,
höhenverstellbaren Straßenkappe (z.?B. MeierGuss
BUDESTRA-Niveau ca.?260-468?mm oder Hawle 207-01
ca.?260-440?mm), Belastungsklasse D?400.
Herstellen einer Aufbruchfläche (rechteckiger
Sägeschnitt) in der Deckschicht, Aushub bis zur
Tragschicht des Straßenunterbaus.
Unterfüttern/Unterstopfen, einwalzen und bündig zur
fertigen Deckschicht herstellen.
Wiederherstellung Binderschicht/Deckschicht gemäß ZTV
Asphalt-StB.
Fugenverguss an den Rändern gemäß AG-Vorgabe.
Aufnahme der Bedienstange im Kappenschacht.
Höhe/Neigung justieren.
Flächenreinigung.
ATV-Bezug: DIN?18317 - Oberbauschichten aus Asphalt.
Herstellerhinweise MeierGuss/Hawle zum Unterfüllen &
Einwalzen.
Menge: 1,000 Stk

### 05 Pumpentechnik

*Hinweis*
Funktionsbeschreibung

Anlagenübersicht
Das Abwasser wird im Pumpwerksschacht gesammelt und
über zwei baugleiche Tauchmotorpumpen in Einzelbetrieb
in die bestehende Druckleitung DA 160 PE HD gefördert.
Die beiden Pumpenstränge sind im Schacht vollständig in
DN 100 ausgeführt. Die Pumpenauslässe DN 80 werden über
Erweiterungsfußkrümmer DN 80 auf DN 100 an das
Schachtrohrsystem angepasst. Nach dem Zusammenführen
über ein Hosenstück wird das Förderstromnetz durch den
Hauptabsperrschieber DN 100 bis zur
Schachtaustrittswand geführt und anschließend an den
vorhandenen erdverlegten Absperrschieber angebunden.

Betriebsweise der Pumpen
Die Pumpen arbeiten alternierend im Einzelbetrieb. Nach
jedem Förderzyklus wechselt die Betriebszuordnung
automatisch auf die jeweils andere Pumpe. Die
Reservepumpe bleibt im Bereitschaftszustand und kann
bei erhöhter Zulaufmenge oder im Störfall zugeschaltet
werden. Die Steuerung gleicht die Laufzeiten beider
Aggregate aus und stellt eine gleichmäßige
Beanspruchung sicher.

Schaltpunkte und Schaltspiel
Das Einschaltniveau liegt bei 73,03 m NN und damit 10
cm unter dem tiefsten Zulaufeinlauf. Das
Ausschaltniveau liegt bei 72,37 m NN. Daraus ergibt
sich eine effektive Förderhöhe von 0,66 m innerhalb
eines Zyklus und ein effektives Nutzvolumen von rund
0,95 m³ zwischen den Schaltpunkten. Die maximale
Schalthäufigkeit beträgt 10,5 Starts pro Stunde. Die
gewählte Differenz zwischen Ein und Ausschaltniveau
führt zu längeren Laufzeiten pro Zyklus und reduziert
den spezifischen Energiebedarf.

Hydraulische Auslegung und Betriebspunkt
Die Bemessungsfördermenge beträgt 40 m³ pro Stunde im
Einzelbetrieb. Die Auslegung stellt die
Mindestfließgeschwindigkeit in der nachgeschalteten
Druckleitung sicher und vermeidet Ablagerungen. Der
Betriebspunkt der neuen Aggregate ist so gewählt, dass
ein stabiler Betrieb bei einer manometrischen
Förderhöhe um 18,5 m erreicht wird.

Armaturen und Funktionen
Jeder Pumpenstrang besitzt einen Rückschlag. Nach dem
Zusammenführen der Stränge folgt ein
Hauptabsperrschieber DN 100 vor der
Schachtaustrittswand. Zwei separate Absperrarmaturen in
den Steigleitungen sind nicht vorgesehen.
Dichtheitsprüfungen erfolgen nach den einschlägigen
Regelwerken. Anpassstücke zwischen DN 100 und der
bestehenden Außenarmatur werden abhängig von der
festgestellten Nennweite des vorhandenen Schiebers
eingesetzt. Die endgültige Ausführung wird nach der
Bestandsaufnahme festgelegt.

Förderweg und Messstellen
Außerhalb des Schachts folgt die bestehende
Molchschleuse sowie der stromabwärts angeordnete Magnet
Durchflussmesser in einem separaten Schacht.

Steuerung und Überwachung
Die Schaltpunkte sind für beide Pumpen identisch.

Betriebszustände
Normalbetrieb mit alternierendem Einzelbetrieb
Spitzenauslastung mit Zuschaltung der zweiten Pumpe bei
erhöhten Zulaufmengen
Wartungsbetrieb mit Freischaltung eines Stranges am
Hauptabsperrschieber und gesichertem Rückfluss durch
Rückschlagarmaturen
Störbetrieb mit automatischer Umschaltung oder
geordneter Stillsetzung der Anlage

Instandhaltung und Qualitätssicherung
Wartungspunkte sind an den Pumpenführungen und am
Schieber vorgesehen. Prüfungen der Dichtheit und der
Funktionsfähigkeit der Armaturen erfolgen gemäß den
einschlägigen Normen und Herstellervorgaben. Die
Dokumentation umfasst die Schaltpunktparameter, die
Laufzeitbilanz und die Ereignisprotokolle aus der
Steuerung.

**05.0010 Abwassertauchmotorpumpe, stationäre Nassaufstellung**
Liefern und montieren von zwei Abwassertauchmotorpumpen
für stationäre
Nassaufstellung mit 2-Stangenführung. Die Aggregate
müssen den folgenden
Leistungs- und Ausstattungsmerkmalen genügen:

Hydraulik / Leistung:
- Betriebspunkt ca. 40 m³/h bei ca. 18-19 m Förderhöhe
- Radiales, offenes Mehrkanalrad (nicht verstopfende
Ausführung), Wirkungsgrad  = 65 % im Betriebspunkt
- Druckstutzen DN 80, Nenndruck PN 16
- DN 80  DN 100 Fußkrümmer für Übergang auf DN 100
Steigleitung
  (Flansch EN 1092), Installationskit mit
2-Stangenführung

Antrieb / Motor:
- Tauchmotor 4,0 kW, 2-polig, IP68, Isolierstoffklasse
H
- ATEX II 2G Ex db IIB T4 Gb für Zone 1
- Feuchte-/Leckage-Überwachung im Motor
- Netz 3~400 V, 50 Hz
- Frequenzumrichterbetrieb zulässig gemäß Hersteller
- Anschlussleitung Kraftstrom H07RN-F, 7G1,5
- Kabellänge je Pumpe ca. 15 m

Dichtung:
- Doppeltwirkende Gleitringdichtung mit Ölvorlage
(Tandem)

Zubehör:
- Ketten und Anschlagmittel für Heben/Senken der
Aggregate
- Kompatibel zur 2-Stangenführung, stationäre
Nassaufstellung

Prüfungen / Nachweise:
- Werksprüfzeugnis, Typenblatt und Materialzertifikate
vorlegen
- Funktionsprüfung vor Ort, Protokoll beilegen
Menge: 2,000 Stk.

**05.0020 Edelstahlketten**
Ketten aus Edelstahl 1.4404 (ca. 5 m lang, max. Last
ca. 200 kg) für Pumpenaufhängung.
Lieferscheine und Materialzertifikate vorlegen.
Menge: 2,000 Stk.

### 06 Schachtsanierung

*Hinweis*
Sanierungsmethode und Qualitätssicherung

Sanierungsmethode

Ziel und Vorgehensweise

Die Sanierung stellt Tragfähigkeit, Dichtheit und
Beständigkeit gegen biogene Schwefelsäurekorrosion
wieder her. Die Ausführung erfolgt zweistufig. Zuerst
werden die geschädigten Betonoberflächen instandgesetzt
und mit einem kunststoffmodifizierten mineralischen
Beschichtungssystem geschützt. Danach wird diese
Schutzschicht durch eine zementfreie
Versiegelungs-Schicht aus GFK als Handlaminat ergänzt.

Öffnung des Bauwerks und Demontage der
Bestandsausrüstung

Die Abdeckplatte ist stark korrodiert und wird auf
Wunsch des AG ausgetauscht. Dazu wird die Abdeckung
einschließlich Abdeckplatte vollständig bis ca. 0,50 m
unter Geländeoberkante entfernt, einschließlich
Straßenaufbruch,

Untergrundvorbereitung und Abdichtung

Die Innenflächen sind durch Hochdruckwasser zu
reinigen, lose Bestandteile sind zu entfernen und die
Oberflächen bis auf tragfähigen Untergrund freizulegen.
Aktive Wasserzutritte, Fugen, Risse und Fehlstellen
sind vor Beginn der Beschichtung abzudichten. Hierzu
ist ein für Abwasserbauwerke geeigneter
Injektionsmörtel einzusetzen.
Der Untergrund ist so herzustellen, dass ein sicherer
Verbund der nachfolgenden Schichten gewährleistet ist.
Stehende Nässe und freie Wasserfilme sind
auszuschließen.

Reprofilierung und mineralische Beschichtung

Reprofilierung und vollflächige Beschichtung erfolgen
mit einem kunststoffmodifizierten Beschichtungsmörtel
für Abwasserbauwerke in der für biogene
Schwefelsäurekorrosion geeigneten Ausführung.
Die Applikation erfolgt im Nassspritzverfahren.
Die Gesamtschichtdicke ist so festzulegen, dass
geschädigte Bereiche zuverlässig überdeckt und eine
dauerhafte Schutzwirkung erreicht wird. Als Richtwert
ist eine Gesamtschichtdicke von 10 bis 12 mm
anzusetzen.

Einbau der neuen Abdeckplatte mit GFK-Innenauskleidung

Die stark korrodierte Abdeckplatte wird durch eine neue
Abdeckplatte DN 1500 mit Einstiegsöffnung DN 800
ersetzt. Die neue Abdeckplatte wird als Betonfertigteil
mit werkseitiger GFK-Innenauskleidung an der Unterseite
und im Einstiegsbereich geliefert und versetzt. Der
Einbau erfolgt nach Abschluss der Reprofilierung und
mineralischen Beschichtung und vor dem Auftrag der
zementfreien GFK-Versiegelungs-Schicht, damit die
Ortlaminierung die Übergänge dicht und kraftschlüssig
überarbeiten kann.

Zementfreie Versiegelungs-Schicht aus GFK als
Handlaminat

Die zementfreie Versiegelungs-Schicht wird als
Handlaminat aus glasfaserverstärktem Kunststoff auf die
vorbereitete mineralische Beschichtung aufgebracht und
umfasst auch die Abdichtung der Unterseite der neuen
Abdeckplatte sowie des Einstiegsbereichs einschließlich
der Übergänge zwischen Schachtwand und Abdeckplatte.
Der Laminataufbau ist mit geeigneten Verstärkungslagen
auszuführen. Die Gesamtdicke ist projektbezogen
festzulegen. Als Richtwert sind 4 bis 6 mm anzusetzen.
An Zuläufen, Wanddurchführungen, Be- und
Entlüftungsleitungen sowie Kabelleerrohren sind
umlaufende Laminatmanschetten auszubilden. In
Übergangsbereichen sind Aufdopplungen vorzusehen.

Qualitätssicherung und Nachweise

Allgemeines Prüf- und Messkonzept

Die Qualitätssicherung umfasst die Dokumentation der
Randbedingungen, die Material und Chargenverfolgung
sowie definierte Prüfungen der ausgeführten Schichten.
Prüfstellen sind so zu wählen, dass Wandbereiche,
Fugenbereiche und die Sohle abgedeckt werden.

Mineralische Beschichtung
  Kontrolle von Schichtdicke und Ausführung.
  Haftzugprüfung der Beschichtung mittels Pull-Off
Verfahren. Ziel ist ein Verbund, der für die dauerhafte
Lastübertragung ausreichend ist.
  Prüfberichte enthalten Messstellen, Soll / Ist Werte
und Bruchbilder.

GFK-Handlaminat
  Nachweis der Trockenschichtdicke.
  Porenprüfung zur Sicherstellung der Porenfreiheit.
Die Auswahl des Prüfverfahrens richtet sich nach
Schichtdicke und Untergrund.
  Haftzugprüfung des Laminats mittels Pull-Off
Verfahren. Bruchbilder sind zu dokumentieren.

Dichtheitsprüfungen und TV-Inspektion
  Dichtheitsprüfungen der neu hergestellten oder
angepassten Durchdringungen und Anschlüsse nach DIN EN
1610 mit Protokollen.
  TV-Inspektion nach Fertigstellung zur Dokumentation
des Zustands und zur Zuordnung zu Schacht und
Leitungsbezeichnungen. Protokolle sind als Video und
Bericht bereitzustellen.

Verdichtungs- und Entsorgungsnachweise

  Verdichtungsnachweise für Erdarbeiten und
Wiederherstellung sind lagenweise zu dokumentieren.
  Entsorgungsnachweise sind rechtssicher zu führen und
dem Bauabschnitt zuzuordnen.

Dokumentationspaket
Folgende Unterlagen sind geordnet zu übergeben:

  Fotodokumentation der Ausgangslage, der
Untergrundvorbereitung, der Ausführung der Beschichtung
und des Laminats sowie des Endzustands
  Material und Chargennachweise der eingesetzten
Systeme
  Protokolle zu Haftzugprüfungen und Porenprüfungen mit
Messstellen und Bruchbildern
  Dichtheitsprüfprotokolle
  TV-Inspektionsunterlagen
  Nachweise zu Verdichtung und Entsorgung

Abnahmen und Explosionsschutz
Die Abnahme erfolgt auf Grundlage der dokumentierten
Prüfungen und Nachweise. Der Explosionsschutz bleibt im
Rahmen der Maßnahme unverändert. Eine erneute Abnahme
durch eine zugelassene Überwachungsstelle ist nicht
erforderlich, sofern das bestehende
Explosionsschutzkonzept unverändert bleibt.

Qualitätsziel
Ziel ist eine dauerhaft dichte, chemisch beständige und
prüfbare Sanierung. Die Ausführung ist so zu wählen,
dass Hohlstellen, Poren und Undichtigkeiten vermieden
werden und die Qualität anhand der geforderten
Prüfungen eindeutig nachgewiesen werden kann.

**06.0010 Schachtreinigung und Untergrundreinigung (Hochdruck)**
Reinigung der Schachtinnenflächen einschließlich
Schachtwände, Fugenbereiche und Schachtsohle mit
Hochdruckwasser 300-400 bar
Entfernen loser Bestandteile bis auf tragfähigen,
griffigen Untergrund
Aufnahme und Entsorgung des Räumguts

Ausführung:
- Hochdruck ca. 300-400 bar
- Sichtprüfung auf freie Zuschläge und tragfähige
Oberfläche
- Fotodokumentation Vor- und Nachzustand

Nachweise:
- Entsorgungsnachweise als PDF
Menge: 1,000 Stk.

**06.0020 Fugenabdichtung Schachtringfugen mit kunststoffvergütetem Spezialmörtel**
Ausfräsen, Säubern und Abdichten der Schachtringfugen
mit korrosionsbeständigem, kunststoffvergütetem
Spezialmörtel (vollfugig).

Leistungsumfang:
- Fräsen der Fugen, Reinigung
- Fugenschluss und Glättung

Ausführung/Prüfungen:
- Material gemäß Systemangaben, z.?B. ERGELIT-KBi
- Sichtprüfung auf durchgehenden Fugenschluss

Nachweise:
- Lieferscheine, Materialzertifikate
Menge: 2,000 Stk.

**06.0030 Aufarbeiten Schachtsohle/ Sumpfbereich mit kunststoffmodifiziertem Mörtel**
Profilgerechte Instandsetzung der Schachtsohle und des
Sumpfbereichs mit kunststoffmodifiziertem Spezialmörtel
Herstellen einer gleichmäßigen Geometrie als Grundlage
für die WW-Beschichtung

Leistungsumfang:
- Anarbeiten, Vorprofilieren und Feinprofil in
Bestandstrasse
- Kantenanarbeitung an Wand/Schachtsohle

Ausführung:
- Kunststoffmodifizierter Sanierungsmörtel (z. B.
ERGELIT-KS)
- Ebenheit und Übergänge zur Wand sauber anarbeiten
- Sichtprüfung, Ebenheit, Profiltreue

Nachweise:
- Lieferscheine und Materialzertifikate
Menge: 1,000 Stk

**06.0040 Vorprofilieren der Schachtwände mit kunststoffmodifiziertem Mörtel**
Vorprofilieren der Innenflächen (insb.
Unterteil/Fugenbereiche) zur Herstellung
gleichmäßiger Geometrie und tragfähiger Oberfläche für
nachfolgende WW-Beschichtung.

Leistungsumfang:
- Ausrunden/Schließen von Vertiefungen, Ausformung
Fugenbereiche
- Mörtelauftrag in geeigneter Schichtdicke

Ausführung/Prüfungen:
- Material: kunststoffmodifizierter Sanierungsmörtel
(z. B. ERGELIT-KS)
- Sichtprüfung, Haftung, Ebenheit

Nachweise:
- Lieferscheine, Materialzertifikate
Menge: 26,000 m2

**06.0050 Mineralische WW-Beschichtung XWW4, kunststoffmodifizierter Mörtel, Gesamtdicke 10-12 mm**
Vollflächige mineralische Beschichtung der
Schachtinnenflächen (Wände/Fugen/Sohle)
mit kunststoffmodifiziertem WW-Beschichtungsmörtel,
Expositionsklasse XWW4 (BSK),
Gesamtdicke 10-12 mm (inkl. Vorprofilierung und
Decklage).

Leistungsumfang:
- Materialbereitstellung (z. B. ERGELIT-KS-Reihe in "2b
L") und Auftrag im Nassspritzverfahren
- Flächen/Details inkl. Fugenbereiche und Sohle,
zusammenhängende Schichtdicke

Ausführung/Prüfungen:
- Ausführung gemäß DIN?19573, Hinweise DWA-M?143-17
(Beschichtungen)
- Frühbelastbarkeit nach Systemangaben (Richtwert:
wasserbelastbar ca. 4?h bei 20?°C)
- Schichtdickenkontrolle, Ebenheit, stichprobenartige
Haftzugprüfung (Ziel =?1,5?N/mm²)

Prüfungen sind in der Position mit einzurechnen.

Nachweise:
- Lieferscheine, Materialzertifikate, Prüfprotokolle
(Schichtdicke/Haftzug)
Menge: 25,000 m2

**06.0060 Rohreinbindungen sanieren / Zuläufe schließen mit kunststoffmodifiziertem Mörtel**
Sanieren schadhafter Rohreinbindungen und ggf.
Schließen von Zuläufen inkl.
vollfugigem Ausfugen mit kunststoffvergütetem
Zementmörtel.

Leistungsumfang:
- Freilegen, Säubern, Vorbereiten der Einbindungen
- Ausfugen/Schließen und Oberflächenangleichung

Ausführung/Prüfungen:
- Material: korrosionsbeständige, kunststoffvergütete
Mörtel
- Sichtprüfung, Dichtschluss

Nachweise:
- Lieferscheine, Materialzertifikate
Menge: 5,000 Stk.

**06.0070 Vorhalte-Durchdringung vor GFK (Futterrohr/Ankerplatte), je Einbaustelle**
Liefern und vor der GFK-Versiegelung einbauen:
- Durchdringungshülse (Futterrohr) oder
Anker-/Montageplatte für spätere Befestigungen
- vollflächige Anbindung der Einbaustelle an die
mineralische WW-Beschichtung und die spätere
GFK-Schicht,
  so dass die GFK-Versiegelung dicht und kraftschlüssig
bleibt

Leistungsumfang:
- Einmessen und Setzen der Futterrohre bzw.
Anker-/Montageplatten in der Schachtwand
- Vorhalten der Durchdringung für spätere Montage (z.
B. Traverse/Gleitrohrhalter, Rohrstützen DN 100,
Absturzbauwerk)
- Laminieren der GFK-Schicht um die Einbaustelle mit
sauberer Überlappung und Entlüftung
- Nach dem Aushärten: Freilegen der Öffnung/Bohrung in
der Einbaustelle für die eigentliche Montage,
  ohne die umliegende GFK-Schicht zu beschädigen

Ausführung:
- Futterrohre gemäß Hersteller-Einbauhinweisen (z. B.
DOYMA Curaflex) oder gleichwertig
- GFK-Ortlaminat-System (z. B. organomineralisches Harz
mit E-CR-Glasfasermatten) vollflächig an die
Einbaustelle anbinden

Nachweise:
- Lieferscheine und Materialzertifikate für
Futterrohr/Ankerplatte und Laminat
- Fotodokumentation der Einbaustellen vor und nach GFK
Menge: 8,000 Stk

**06.0080 Zementfreie GFK-Versiegelung (Handlaminat), 4-6 mm, auf mineralischer WW-Beschichtung**
Auf die mineralische Beschichtung XWW4 wird eine
zementfreie Versiegelungs-Schicht
aus GFK als Handlaminat aufgebracht, Gesamtdicke 4-6
mm, inkl. Korrosionsbarriere,
Glasvlies und E-CR-Glasfasermatten (schichtweise,
überlappend, entlüftet).

Leistungsumfang:
- Oberflächenvorbereitung, Laminataufbau
(Korrosionsbarriere + 1-n Mattenlagen)
- Saubere Kanten/Überlappungsführung, kontrollierte
Harzbenetzung

Ausführung/Prüfungen:
- Organomineralisches Harzsystem (z. B. ombran?SC),
geruchsneutral, styrolfrei
- Ziel-Haftzug auf mineralischer Schicht =?1,0?N/mm²
(Pull-Off nach ISO?4624 / DIN?EN?ISO?16276-1)
- Elektrische Porenprüfung (Holiday-Test) nach
DIN?55670 / DIN?EN?ISO?29601

Nachweise:
- Lieferscheine, Materialzertifikate, Prüfprotokolle
(Haftzug/Porenfreiheit/Schichtdicke)
Menge: 25,000 m2

**06.0090 GFK-Laminatmanschetten an Durchdringungen bis DN?200 (Zuläufe, Wanddurchführungen, Leerrohre)**
Herstellen umlaufender Laminatmanschetten mit radialer
Aufdopplung an allen
Durchdringungspunkten bis DN?200
(Zuläufe/Wanddurchführungen/Leerrohre) zur dauerhaften
Versiegelung und Kraftschluss mit der GFK-Schicht.

Leistungsumfang:
- Manschette je Durchdringung, Anarbeitung an
GFK-Hauptschicht
- Entlüftung, kontrollierte Harzbenetzung

Ausführung/Prüfungen:
- Organomineralisches Harzsystem (z. B. ombran?SC),
geruchsneutral, styrolfrei
- Sichtprüfung, Porenprüfung punktuell

Nachweise:
- Montageprotokoll je Durchdringung
Menge: 8,000 Stk

**06.0100 Porenprüfung GFK**
Durchführen der elektrischen Porenprüfung
(Holiday-Test) des Handlaminats.
Dokumentation inkl. Bruchbilder.

Leistungsumfang:
- Auswahl Prüfverfahren (Niederspannungs-Schwamm /
Hochspannungs-Funken) passend zur Schichtdicke und
leitfähigem Untergrund
- Prüfstellenverteilung über Wand, Fugen, Sohle.
Messwertdokumentation

Ausführung/Prüfungen:
- DIN?55670 / DIN?EN?ISO?29601 (Porenprüfung)

Nachweise:
- Prüfprotokolle (Methode, Gerät, Prüfspannung,
Ist-Schichtdicken, Bruchbilder)
Menge: 1,000 psch

**06.0110 Haftzugprüfung GFK**
Durchführen von stichprobenhaften Haftzugprüfungen des
Handlaminats an definierten Punkten.

Ausführung/Prüfungen:
- ISO?4624 / DIN?EN?ISO?16276-1
- Zielwerte gemäß Pos. GFK-Versiegelung (Handlaminat)
(Haftzug Laminat =?1,0?N/mm²)

Mindestanzahl 5 Stück.
Menge: 5,000 Stk

**06.0120 Nachträgliche Ankerbohrung in GFK inkl. Nachlaminierung an Bohrung mit Verstärkungsaufdopplung**
*** Bedarfsposition ohne GB
Bohren durch fertige GFK-Schicht,
Laminat-Nachversiegelung mit radialer Aufdopplung,
Porenprüfung der reparierten Stelle und Dokumentation.
Normprüfungen: DIN 55670 / DIN EN ISO 29601, ISO 4624 /
DIN EN ISO 16276-1
Menge: 4,000 Stk
